# Muro divisorio (separación de diferentes unidades de uso)

- Propiedad del archivo: CYPE INGENIEROS, S.A.
- Formato: FIEBDC-3/2002
- Ámbito geográfico: Colombia
- Costes indirectos: 3.00 %
- Gastos generales: 13.00 %
- Beneficio industrial: 6.00 %
- IVA: 16.00 %

## P Muros divisorios y closets

### PT Muros divisorios interiores

#### PTY Sistemas de muro divisorio interior de paneles de yeso

**PTY010** m² Muro divisorio (separación de diferentes unidades de uso), sistema muro divisorio interior TC7+MA2+LM40+MA2+TC7 "PANELSYSTEM", de 190 mm de espesor total, compuesta por: una primera hoja de panel aligerado de yeso reforzado con fibra de vidrio, TC-7 "PANELSYSTEM", de 70 mm de espesor; aislamiento formado por: dos membranas acústicas, de 2 mm de espesor cada una, con una capa intermedia de panel rígido de lana mineral, no revestido, de 40 mm de espesor; y una segunda hoja de panel aligerado de yeso reforzado con fibra de vidrio, TC-7 "PANELSYSTEM", de 70 mm de espesor.
Suministro y montaje de muro divisorio (separación de diferentes unidades de uso), sistema muro divisorio interior TC7+MA2+LM40+MA2+TC7 "PANELSYSTEM", de 190 mm de espesor total, compuesta por: una primera hoja de panel aligerado de yeso reforzado con fibra de vidrio, TC-7 "PANELSYSTEM", de 500 mm de anchura, 2900 mm de longitud máxima y 70 mm de espesor, con bordes machihembrados para el pegado entre sí; aislamiento formado por: dos membranas acústicas, de 2 mm de espesor cada una, con una capa intermedia de panel rígido de lana mineral, no revestido, de 40 mm de espesor, resistencia térmica 1,15 m²K/W, conductividad térmica 0,034 W/(mK); y una segunda hoja de panel aligerado de yeso reforzado con fibra de vidrio, TC-7 "PANELSYSTEM", de 500 mm de anchura, 2900 mm de longitud máxima y 70 mm de espesor, con bordes machihembrados para el pegado entre sí. Incluso parte proporcional de replanteo de las zonas de paso y huecos; colocación de la banda fonoaislante bicapa, en la superficie de contacto del panel con el paramento horizontal inferior; tratamiento de juntas con pasta de yeso; colocación de banda elástica, en la superficie de contacto del panel con el paramento vertical, el paramento horizontal superior u otros elementos constructivos; refuerzo en los encuentros con adhesivo de unión, cinta autoadhesiva de celulosa y cinta de juntas; adhesivo; tratamiento de las zonas de paso y huecos; ejecución de ángulos; recibido de las cajas para alojamiento de materiales eléctricos y de paso de instalaciones, previo replanteo de su ubicación en los paneles y perforación de los mismos y limpieza final. Totalmente terminado y listo para imprimar, pintar o revestir.
Incluye: Replanteo simultáneo de las instalaciones a efecto de armonizar las prestaciones. Replanteo y trazado en la losa inferior y en el superior de los muros divisorios interiores a realizar. Colocación de bandas perimetrales. Colocación de los paneles de la primera hoja, aplicando con palaustre la pasta de yeso sobre el canto con macho y encajando en éste el canto con hembra. Tratamiento de las juntas. Corte y fijación con adhesivo de la primera membrana acústica. Corte y fijación de la lana mineral. Corte y fijación con adhesivo de la segunda membrana acústica. Colocación de los paneles de la segunda hoja, aplicando con palaustre la pasta de yeso sobre el canto con macho y encajando en éste el canto con hembra. Tratamiento de las juntas. Refuerzo en los encuentros. Replanteo de las cajas para alojamiento de materiales eléctricos y de paso de instalaciones, y posterior perforación de los paneles. Recibido de las cajas para alojamiento de materiales eléctricos y de paso de instalaciones.
Criterio de medición de proyecto: Superficie medida según documentación gráfica de Proyecto, sin deducir huecos.
Criterio de medición de obra: Se medirá, a cinta corrida, la superficie realmente ejecutada según especificaciones de Proyecto, sin deducir huecos.

| Código | Ud | Descripción | Rendimiento | Precio | Importe |
|---|---|---|---|---|---|
| mt16pdg010b | m | Banda fonoaislante bicapa, de 5 mm de espesor, formada por una membrana autoadhesiva de alta densidad termosoldada a una lámina de polietileno reticulado, masa nominal 3,35 kg/m². (material) | 1.200 | 0.84 | 1.01 |
| mt12pyp010a | m² | Panel aligerado de yeso reforzado con fibra de vidrio, TC-7 "PANELSYSTEM", de 500 mm de anchura, 2900 mm de longitud máxima y 70 mm de espesor, con bordes machihembrados para el pegado entre sí. (material) | 1.050 | 10.50 | 11.03 |
| mt16pdg035 | kg | Adhesivo para fijación de aislamiento acústico. (material) | 0.300 | 5.18 | 1.55 |
| mt16pdg030a | m² | Lámina bituminosa armada con cargas minerales, de 2 mm de espesor, revestida con film de polietileno por ambas caras, masa nominal 3,25 kg/m². (material) | 1.050 | 4.03 | 4.23 |
| mt16lra020za | m² | Panel rígido de lana mineral, no revestido, de 40 mm de espesor, resistencia térmica 1,15 m²K/W, conductividad térmica 0,034 W/(mK). (material) | 1.050 | 6.15 | 6.46 |
| mt16pdg030a | m² | Lámina bituminosa armada con cargas minerales, de 2 mm de espesor, revestida con film de polietileno por ambas caras, masa nominal 3,25 kg/m². | 1.050 | 4.03 | 4.23 |
| mt16pdg035 | kg | Adhesivo para fijación de aislamiento acústico. | 0.300 | 5.18 | 1.55 |
| mt12pyp010a | m² | Panel aligerado de yeso reforzado con fibra de vidrio, TC-7 "PANELSYSTEM", de 500 mm de anchura, 2900 mm de longitud máxima y 70 mm de espesor, con bordes machihembrados para el pegado entre sí. | 1.050 | 10.50 | 11.03 |
| mt09pye020 | kg | Pasta de yeso para juntas. (material) | 1.000 | 1.89 | 1.89 |
| mt16pdg020b | m | Banda elástica de poliestireno expandido elastificado, de 15 mm de espesor, resistencia térmica 0,45 m²K/W, conductividad térmica 0,033 W/(mK), Euroclase E de reacción al fuego. (material) | 2.000 | 0.61 | 1.22 |
| mt12pyp110 | m³ | Adhesivo de unión. (material) | 0.010 | 127.66 | 1.28 |
| mt12pyp100 | m | Cinta autoadhesiva de celulosa para colocar en los encuentros de los paneles con el paramento. (material) | 0.400 | 0.09 | 0.04 |
| mt12psg040a | m | Cinta de juntas. (material) | 0.400 | 0.03 | 0.01 |
| op00amo010 |  | Amoladora o radial. | 1.000 | 0.00 | 0.00 |
| op00tal020 |  | Taladro con batidora. | 1.000 | 0.00 | 0.00 |
| op00fre010 |  | Fresadora. | 1.000 | 0.00 | 0.00 |
| mo052 | h | Oficial 1ª montador de divisiones y sistemas de placas. (mano de obra) | 0.562 | 4.56 | 2.56 |
| mo098 | h | Ayudante montador de divisiones y sistemas de placas. (mano de obra) | 0.562 | 3.00 | 1.69 |
| % | % | Costes directos complementarios | 2 % | 49.78 | 1.00 |
|  |  | Costes directos |  |  | 50.78 |
