# Cumbrera de teja cerámica

- Propiedad del archivo: CYPE INGENIEROS, S.A.
- Formato: FIEBDC-3/2002
- Ámbito geográfico: Colombia
- Divisa: COP
- Costes indirectos: 3.00 %
- Gastos generales: 13.00 %
- Beneficio industrial: 6.00 %
- IVA: 16.00 %

## Q Cubiertas

### QR Remates

#### QRL Limahoyas, limatesas y cumbreras

**QRL040** m Cumbrera de teja cerámica.
Formación de cumbrera con caballetes cerámicos, color rojo, para tejas curvas, recibidos con mortero de cemento, confeccionado en obra, dosificación 1:6. Incluso solapes.
Incluye: Colocación de las tejas con mortero.
Criterio de medición de proyecto: Longitud medida en verdadera magnitud, según documentación gráfica de Proyecto.
Criterio de medición de obra: Se medirá, en verdadera magnitud, la longitud realmente ejecutada según especificaciones de Proyecto.

| Código | Ud | Descripción | Rendimiento | Precio | Importe |
|---|---|---|---|---|---|
| mt13tac011a | Ud | Caballete cerámico, color rojo, para tejas curvas. (material) | 3.000 | 2005.29 | 6015.87 |
| mt08aaa010a | m³ | Agua. (material) | 0.006 | 3014.62 | 18.09 |
| mt01arg005a | t | Arena de cantera, para mortero preparado en obra. (material) | 0.049 | 41463.82 | 2031.73 |
| mt08cem000d | kg | Cemento gris en sacos. (material) | 7.500 | 444.15 | 3331.13 |
| mq06hor010 | h | Concretera. (maquinaria) | 0.021 | 4188.11 | 87.95 |
| mo020 | h | Oficial 1ª obra blanca. (mano de obra) | 0.326 | 19330.16 | 6301.63 |
| mo112 | h | Ayudante entendido. (mano de obra) | 0.428 | 14134.39 | 6049.52 |
| % | % | Herramienta menor | 2 % | 23835.92 | 476.72 |
|  |  | Costes directos |  |  | 24312.64 |
