# Sistema Onduvilla "ONDULINE" de placas asfálticas Onduvilla (6 ondas) "ONDULINE", de perfil ondulado, color Rojo Sombreado

- Propiedad del archivo: CYPE INGENIEROS, S.A.
- Formato: FIEBDC-3/2002
- Ámbito geográfico: Colombia
- Divisa: COP
- Costes indirectos: 3.00 %
- Gastos generales: 13.00 %
- Beneficio industrial: 6.00 %
- IVA: 16.00 %

## Q Cubiertas

### QT Inclinadas

#### QTX Sistemas de tejados

**QTX030** m² Sistema Onduvilla "ONDULINE" de placas asfálticas Onduvilla (6 ondas) "ONDULINE", de perfil ondulado, color Rojo Sombreado.
Formación de sistema Onduvilla "ONDULINE", compuesto por placas asfálticas Onduvilla (6 ondas) "ONDULINE", de perfil ondulado, color Rojo Sombreado, fijadas mediante 6 clavos de acero con cabeza de plástico. Incluso parte proporcional de colocación de cumbrera de fibras minerales y vegetales saturadas con una emulsión bituminosa a altas temperaturas y cerramiento del perímetro de la cubierta con remate lateral de fibras minerales y vegetales saturadas con una emulsión bituminosa a altas temperaturas.
Incluye: Limpieza de la superficie soporte. Fijación de las placas asfálticas. Resolución de puntos singulares.
Criterio de medición de proyecto: Superficie del faldón medida en verdadera magnitud, según documentación gráfica de Proyecto. Incluyendo formación de cumbreras, limatesas, aleros, bordes libres, limahoyas, encuentros de faldones con paramentos verticales superiores y laterales, remates en bordes libres laterales, chimeneas, ventanas y ductos de ventilación.
Criterio de medición de obra: Se medirá, en verdadera magnitud, la superficie realmente ejecutada según especificaciones de Proyecto. Incluyendo formación de cumbreras, limatesas, aleros, bordes libres, limahoyas, encuentros de faldones con paramentos verticales superiores y laterales, remates en bordes libres laterales, chimeneas, ventanas y ductos de ventilación.

| Código | Ud | Descripción | Rendimiento | Precio | Importe |
|---|---|---|---|---|---|
| mt13pao010a | m² | Placa asfáltica Onduvilla (6 ondas) "ONDULINE", de perfil ondulado, color Rojo Sombreado, a base de fibras minerales y vegetales saturadas con una emulsión bituminosa a altas temperaturas. (material) | 1.150 | 27093.21 | 31157.19 |
| mt13pao020a | Ud | Clavo de acero con cabeza de plástico, Onduvilla "ONDULINE", color Rojo Sombreado. (material) | 6.000 | 119.42 | 716.52 |
| mt13pao030a | m | Pieza de cumbrera, a base de fibras minerales y vegetales saturadas con una emulsión bituminosa a altas temperaturas, Onduvilla "ONDULINE", color Rojo Sombreado. (material) | 0.200 | 19693.50 | 3938.70 |
| mt13pao040a | m | Remate lateral, a base de fibras minerales y vegetales saturadas con una emulsión bituminosa a altas temperaturas, Onduvilla "ONDULINE", color Rojo Sombreado. (material) | 0.050 | 13113.39 | 655.67 |
| mo020 | h | Oficial 1ª obra blanca. (mano de obra) | 0.112 | 19843.71 | 2222.50 |
| mo113 | h | Peón de obra blanca. (mano de obra) | 0.112 | 14022.65 | 1570.54 |
| % | % | Herramienta menor | 2 % | 40261.12 | 805.22 |
|  |  | Costes directos |  |  | 41066.34 |
