# Pintura al agua en piscinas

- Propiedad del archivo: CYPE INGENIEROS, S.A.
- Formato: FIEBDC-3/2002
- Ámbito geográfico: Colombia
- Costes indirectos: 3.00 %
- Gastos generales: 13.00 %
- Beneficio industrial: 6.00 %
- IVA: 16.00 %

## R Revestimientos

### RO Pinturas para uso específico

#### ROD Uso deportivo

**ROD030** m² Pintura al agua en piscinas, previa imprimación de la superficie con una emulsión acrílica diluida en agua, mano de fondo con pintura plástica, acabado satinado, a base de resinas acrílicas puras emulsionadas en agua, diluida con un 10% a 20% de agua, y dos manos de acabado con el mismo producto sin diluir (rendimiento: 0,16 l/m² cada mano).
Formación en piscinas de capa de acabado con pintura al agua, mediante la aplicación de una mano de fondo con pintura plástica, acabado satinado, a base de resinas acrílicas puras emulsionadas en agua, color rojo, antiadherente, resistente a la intemperie, impermeable al agua de lluvia y permeable al vapor de agua, diluida con un 10% a 20% de agua, aplicada preferentemente con brocha para facilitar la penetración, y dos manos de acabado con el mismo producto sin diluir (rendimiento: 0,16 l/m² cada mano). Incluso parte proporcional de preparación de la capa base mediante la imprimación de la superficie con una emulsión acrílica diluida en agua.
Incluye: Preparación y limpieza de la superficie soporte. Aplicación de la capa de imprimación sobre la superficie. Aplicación de la mano de fondo. Aplicación de dos manos de acabado.
Criterio de medición de proyecto: Superficie medida según documentación gráfica de Proyecto, con el mismo criterio que el soporte base.
Criterio de medición de obra: Se medirá la superficie realmente ejecutada según especificaciones de Proyecto, con el mismo criterio que el soporte base.

| Código | Ud | Descripción | Rendimiento | Precio | Importe |
|---|---|---|---|---|---|
| mt27pfp010b | l | Imprimación a base de copolímeros acrílicos en suspensión acuosa, para favorecer la cohesión de soportes poco consistentes y la adherencia de pinturas. (material) | 0.125 | 2.14 | 0.27 |
| mt27pdp010e | kg | Pintura plástica, acabado satinado, a base de resinas acrílicas puras emulsionadas en agua, color rojo, antiadherente, resistente a la intemperie, impermeable al agua de lluvia y permeable al vapor de agua. (material) | 0.136 | 2.43 | 0.33 |
| mt27pdp010f | kg | Pintura plástica, acabado satinado, a base de resinas acrílicas puras emulsionadas en agua, color rojo, antiadherente, resistente a la intemperie, impermeable al agua de lluvia y permeable al vapor de agua. (material) | 0.320 | 2.43 | 0.78 |
| op00tal020 |  | Taladro con batidora. | 1.000 | 0.00 | 0.00 |
| mo038 | h | Maestro pintor. (mano de obra) | 0.312 | 3.07 | 0.96 |
| mo076 | h | Ayudante pintor. (mano de obra) | 0.312 | 2.26 | 0.71 |
| % | % | Herramienta menor | 2 % | 3.05 | 0.06 |
|  |  | Costes directos |  |  | 3.11 |
