# Trampilla de registro de acero, Revo 13 GKFI, sistema D171 "KNAUF", de 1100x1100 mm, para cielo raso continuo de placas de yeso laminado

- Propiedad del archivo: CYPE INGENIEROS, S.A.
- Formato: FIEBDC-3/2002
- Ámbito geográfico: Colombia
- Divisa: COP
- Costes indirectos: 3.00 %
- Gastos generales: 13.00 %
- Beneficio industrial: 6.00 %
- IVA: 16.00 %

## R Revestimientos

### RT Cielos rasos

#### RTC Continuos, de placas de yeso laminado

**RTC021** Ud Trampilla de registro de acero, Revo 13 GKFI, sistema D171 "KNAUF", de 1100x1100 mm, para cielo raso continuo de placas de yeso laminado.
Suministro y montaje de trampilla de registro de acero, Revo 13 GKFI, sistema D171 "KNAUF", de 1100x1100 mm, formada por marco, puerta, cierre y brazo de seguridad, para cielo raso continuo de placas de yeso laminado. Incluso accesorios de montaje.
Incluye: Marcado y corte de la placa de yeso laminado. Colocación de la trampilla.
Criterio de medición de proyecto: Número de unidades previstas, según documentación gráfica de Proyecto.
Criterio de medición de obra: Se medirá el número de unidades realmente colocadas según especificaciones de Proyecto.
Criterio de valoración económica: El precio incluye la resolución de encuentros y puntos singulares.

| Código | Ud | Descripción | Rendimiento | Precio | Importe |
|---|---|---|---|---|---|
| mt12ppk060j | Ud | Trampilla de registro de acero, Revo 13 GKFI, sistema D171 "KNAUF", de 1100x1100 mm, formada por marco, puerta, cierre y brazo de seguridad. (material) | 1.000 | 661807.42 | 661807.42 |
| op00fre010 |  | Fresadora. | 0.100 | 0.00 | 0.00 |
| mo015 | h | Oficial 1ª montador de falsos techos. (mano de obra) | 0.336 | 17018.01 | 5718.05 |
| mo082 | h | Ayudante montador de falsos techos. (mano de obra) | 0.168 | 12137.33 | 2039.07 |
| % | % | Herramienta menor | 2 % | 669564.54 | 13391.29 |
|  |  | Costes directos |  |  | 682955.83 |
