# Cielo raso registrable

- Propiedad del archivo: CYPE INGENIEROS, S.A.
- Formato: FIEBDC-3/2002
- Ámbito geográfico: Colombia
- Costes indirectos: 3.00 %
- Gastos generales: 13.00 %
- Beneficio industrial: 6.00 %
- IVA: 16.00 %

## R Revestimientos

### RT Cielos rasos

#### RTL Metálicos

**RTL015** m² Cielo raso registrable, situado a una altura menor de 4 m, formado por bandejas de acero galvanizado prelacado acabado microperforado, color blanco, de 600x600 mm y 0,5 mm de espesor, con perfilería vista.
Suministro y montaje de cielo raso registrable, situado a una altura menor de 4 m, constituido por bandejas de acero galvanizado prelacado acabado microperforado, color blanco, de 600x600 mm y 0,5 mm de espesor, suspendidas de la losa mediante perfilería vista, comprendiendo perfiles primarios, secundarios y angulares de remate fijados al techo mediante varillas y cuelgues. Incluso parte proporcional de accesorios de fijación, completamente instalado.
Incluye: Replanteo de los ejes de la trama modular. Nivelación y colocación de los perfiles angulares. Replanteo de los perfiles primarios de la trama. Señalización de los puntos de anclaje a la losa. Nivelación y suspensión de los perfiles primarios y secundarios de la trama. Colocación de las bandejas.
Criterio de medición de proyecto: Superficie medida entre paramentos, según documentación gráfica de Proyecto, sin descontar huecos para instalaciones.
Criterio de medición de obra: Se medirá la superficie realmente ejecutada según especificaciones de Proyecto, sin descontar huecos para instalaciones.

| Código | Ud | Descripción | Rendimiento | Precio | Importe |
|---|---|---|---|---|---|
| mt12fbh030e | m² | Bandeja de acero galvanizado prelacado acabado microperforado, color blanco, de 600x600 mm y 0,5 mm de espesor, con canto para perfilería vista, para techos registrables. (material) | 1.030 | 18.47 | 19.02 |
| mt12psg200a | m | Perfil primario 24x38x3700 mm, de acero galvanizado. (material) | 0.882 | 0.80 | 0.71 |
| mt12psg200b | m | Perfil secundario 24x32x600 mm, de acero galvanizado. (material) | 0.882 | 0.80 | 0.71 |
| mt12psg200c | m | Perfil secundario 24x32x1200 mm, de acero galvanizado. (material) | 1.753 | 0.80 | 1.40 |
| mt12psg200d | m | Perfil angular 25x25x3000 mm, de acero galvanizado. (material) | 0.700 | 0.66 | 0.46 |
| mt12psg210a | Ud | Cuelgue para cielos rasos suspendidos. (material) | 0.840 | 0.70 | 0.59 |
| mt12psg210b | Ud | Seguro para la fijación del cuelgue, en cielos rasos suspendidos. (material) | 0.840 | 0.12 | 0.10 |
| mt12psg210c | Ud | Conexión superior para fijar la varilla al cuelgue, en cielos rasos suspendidos. (material) | 0.840 | 0.86 | 0.72 |
| mt12psg190 | Ud | Varilla de cuelgue. (material) | 0.840 | 0.86 | 0.72 |
| mt12psg220 | Ud | Fijación compuesta por chazo y tornillo 5x27. (material) | 0.840 | 0.06 | 0.05 |
| op00ato010 |  | Atornillador. | 1.000 | 0.00 | 0.00 |
| mo015 | h | Oficial 1ª montador de falsos techos. (mano de obra) | 0.295 | 4.21 | 1.24 |
| mo082 | h | Ayudante montador de falsos techos. (mano de obra) | 0.295 | 3.00 | 0.89 |
| % | % | Costes directos complementarios | 2 % | 26.61 | 0.53 |
|  |  | Costes directos |  |  | 27.14 |
