# Cielo raso continuo, situado a una altura menor de 4 m, de panel ligero de lana de madera, Heraklith Combi EPS "KNAUF INSULATION", de 600x1200 mm y 50 mm de espesor

- Propiedad del archivo: CYPE INGENIEROS, S.A.
- Formato: FIEBDC-3/2002
- Ámbito geográfico: Colombia
- Costes indirectos: 3.00 %
- Gastos generales: 13.00 %
- Beneficio industrial: 6.00 %
- IVA: 16.00 %

## R Revestimientos

### RT Cielos rasos

#### RTM De virutas de madera

**RTM010** m² Cielo raso continuo, situado a una altura menor de 4 m, de panel ligero de lana de madera, Heraklith Combi EPS "KNAUF INSULATION", de 600x1200 mm y 50 mm de espesor.
Suministro y montaje de cielo raso continuo, situado a una altura menor de 4 m, constituido por panel ligero de lana de madera, Heraklith Combi EPS "KNAUF INSULATION", de 600x1200 mm y 50 mm de espesor, resistencia térmica 1,2 m²K/W, conductividad térmica 0,09 W/(mK), fijado directamente a la losa de concreto. Incluso parte proporcional de accesorios de fijación. Totalmente terminado.
Incluye: Trazado en los muros del nivel del cielo raso. Colocación de los paneles.
Criterio de medición de proyecto: Superficie medida entre paramentos, según documentación gráfica de Proyecto, sin descontar huecos para instalaciones.
Criterio de medición de obra: Se medirá la superficie realmente ejecutada según especificaciones de Proyecto, sin descontar huecos para instalaciones.

| Código | Ud | Descripción | Rendimiento | Precio | Importe |
|---|---|---|---|---|---|
| mt16vki010O | m² | Panel ligero de lana de madera, Heraklith Combi EPS "KNAUF INSULATION", de 600x1200 mm y 50 mm de espesor, formado por virutas de madera de 1 mm de diámetro combinadas con EPS, resistencia térmica 1,2 m²K/W, conductividad térmica 0,09 W/(mK), densidad 136 kg/m³, factor de resistencia a la difusión del vapor de agua 0,4 y Euroclase B-s1,d0 de reacción al fuego, para aislamiento térmico y acústico y protección frente a incendios, en edificación. (material) | 1.000 | 19.47 | 19.47 |
| mt16vki030 | Ud | Fijación maciza MSP "KNAUF INSULATION" para el anclaje de paneles Heraklith a soporte de concreto, incluso tapa. (material) | 8.330 | 0.47 | 3.92 |
| mo014 | h | Oficial 1ª montador de falsos techos. (mano de obra) | 0.253 | 4.56 | 1.15 |
| mo080 | h | Ayudante montador de falsos techos. (mano de obra) | 0.253 | 3.00 | 0.76 |
| % | % | Costes directos complementarios | 2 % | 25.30 | 0.51 |
|  |  | Costes directos |  |  | 25.81 |
