# Escocia lisa de escayola, de 18,5x14x150 cm, para solución perimetral de techo

- Propiedad del archivo: CYPE INGENIEROS, S.A.
- Formato: FIEBDC-3/2002
- Ámbito geográfico: Colombia
- Costes indirectos: 3.00 %
- Gastos generales: 13.00 %
- Beneficio industrial: 6.00 %
- IVA: 16.00 %

## R Revestimientos

### RT Cielos rasos

#### RTP Prefabricados de escayola

**RTP020** m Escocia lisa de escayola, de 18,5x14x150 cm, para solución perimetral de techo.
Suministro y colocación de escocia lisa de escayola, de 18,5x14x150 cm, para solución perimetral de techo, recibida con cola para escayola. Incluso parte proporcional de corte, accesorios de fijación y repaso de juntas.
Incluye: Replanteo y trazado en los paramentos de la situación de la escocia. Presentación y corte de las piezas. Humectación de la base de fijación. Extendido de la cola. Colocación y rejuntado de las piezas. Repasos de encuentros entre piezas, esquinas y rincones.
Criterio de medición de proyecto: Longitud medida según documentación gráfica de Proyecto.
Criterio de medición de obra: Se medirá la longitud realmente ejecutada según especificaciones de Proyecto.

| Código | Ud | Descripción | Rendimiento | Precio | Importe |
|---|---|---|---|---|---|
| mt12rea020ag | m | Escocia lisa de escayola, de 18,5x14x150 cm. (material) | 1.050 | 4.97 | 5.22 |
| mt09eyc030 | kg | Cola para escayola. (material) | 0.090 | 0.24 | 0.02 |
| mo035 | h | Oficial 1ª de cielos rasos. (mano de obra) | 0.168 | 4.07 | 0.68 |
| % | % | Costes directos complementarios | 2 % | 5.92 | 0.12 |
|  |  | Costes directos |  |  | 6.04 |
