# Florón de escayola, de 31,5 cm de diámetro, para decoración de techo o pared

- Propiedad del archivo: CYPE INGENIEROS, S.A.
- Formato: FIEBDC-3/2002
- Ámbito geográfico: Colombia
- Costes indirectos: 3.00 %
- Gastos generales: 13.00 %
- Beneficio industrial: 6.00 %
- IVA: 16.00 %

## R Revestimientos

### RT Cielos rasos

#### RTP Prefabricados de escayola

**RTP200** Ud Florón de escayola, de 31,5 cm de diámetro, para decoración de techo o pared.
Suministro y colocación de florón de escayola, de 31,5 cm de diámetro, para decoración de techo o pared, recibido con cola para escayola. Incluso accesorios de fijación y repaso de juntas.
Incluye: Replanteo de la pieza. Humectación de la base de fijación. Extendido de la cola. Colocación y rejuntado de la pieza.
Criterio de medición de proyecto: Número de unidades previstas, según documentación gráfica de Proyecto.
Criterio de medición de obra: Se medirá el número de unidades realmente colocadas según especificaciones de Proyecto.

| Código | Ud | Descripción | Rendimiento | Precio | Importe |
|---|---|---|---|---|---|
| mt12rea120aae | Ud | Florón de escayola, de 31,5 cm de diámetro. (material) | 1.000 | 5.24 | 5.24 |
| mt09eyc030 | kg | Cola para escayola. (material) | 0.170 | 0.24 | 0.04 |
| mo035 | h | Oficial 1ª de cielos rasos. (mano de obra) | 0.179 | 4.07 | 0.73 |
| % | % | Costes directos complementarios | 2 % | 6.01 | 0.12 |
|  |  | Costes directos |  |  | 6.13 |
