# Cielo raso registrable, situado a una altura menor de 4 m, formado por lamas de PVC, de 85 mm de anchura, con 15 mm de separación, color marfil, con fijación directa a obra

- Propiedad del archivo: CYPE INGENIEROS, S.A.
- Formato: FIEBDC-3/2002
- Ámbito geográfico: Colombia
- Costes indirectos: 3.00 %
- Gastos generales: 13.00 %
- Beneficio industrial: 6.00 %
- IVA: 16.00 %

## R Revestimientos

### RT Cielos rasos

#### RTV De PVC

**RTV010** m² Cielo raso registrable, situado a una altura menor de 4 m, formado por lamas de PVC, de 85 mm de anchura, con 15 mm de separación, color marfil, con fijación directa a obra.
Suministro y montaje de cielo raso registrable, situado a una altura menor de 4 m, constituido por lamas de PVC, de 85 mm de anchura, con 15 mm de separación, color marfil, fijadas directamente a obra. Incluso parte proporcional de perfiles de remate, piezas especiales, recibidos con chazos, accesorios de fijación, completamente instalado.
Incluye: Replanteo de los ejes principales. Fijación en la losa. Alineación y nivelación de los perfiles de remate lateral en todo el contorno. Corte y encaje de las lamas. Formación de huecos para recepción de posibles elementos de anclaje y/o instalaciones.
Criterio de medición de proyecto: Superficie medida entre paramentos, según documentación gráfica de Proyecto, sin descontar huecos para instalaciones.
Criterio de medición de obra: Se medirá la superficie realmente ejecutada según especificaciones de Proyecto, sin descontar huecos para instalaciones.

| Código | Ud | Descripción | Rendimiento | Precio | Importe |
|---|---|---|---|---|---|
| mt12fpv010b | m | Lama de PVC, horizontal, de 85 mm de anchura, con 15 mm de separación, color marfil, para cielo raso registrable con entramado oculto. (material) | 10.000 | 1.78 | 17.80 |
| mt12fpv020b | m | Perfil de unión en H de PVC, color marfil, para cielo raso registrable de lamas. (material) | 8.000 | 1.22 | 9.76 |
| mt12fpv020f | m | Perfil de remate perimetral de PVC, color marfil, para cielo raso registrable de lamas. (material) | 4.000 | 1.22 | 4.88 |
| mt12fpv030 | m | Soporte de suspensión de techo, de acero galvanizado, para cielo raso registrable de lamas. (material) | 1.500 | 3.33 | 5.00 |
| mt12psg220 | Ud | Fijación compuesta por chazo y tornillo 5x27. (material) | 3.500 | 0.06 | 0.21 |
| op00fre010 |  | Fresadora. | 1.000 | 0.00 | 0.00 |
| op00tal010 |  | Taladro. | 1.000 | 0.00 | 0.00 |
| mo015 | h | Oficial 1ª montador de falsos techos. (mano de obra) | 0.223 | 4.21 | 0.94 |
| mo082 | h | Ayudante montador de falsos techos. (mano de obra) | 0.223 | 3.00 | 0.67 |
| % | % | Costes directos complementarios | 2 % | 39.26 | 0.79 |
|  |  | Costes directos |  |  | 40.05 |
