# Borde de piezas prefabricadas de concreto, para protección de alcorque

- Propiedad del archivo: CYPE INGENIEROS, S.A.
- Formato: FIEBDC-3/2002
- Ámbito geográfico: Colombia
- Divisa: COP
- Costes indirectos: 3.00 %
- Gastos generales: 13.00 %
- Beneficio industrial: 6.00 %
- IVA: 16.00 %

## U Urbanización interior del terreno

### UM Mobiliario urbano

#### UMA Protecciones de alcorques

**UMA010** Ud Borde de piezas prefabricadas de concreto, para protección de alcorque.
Formación de borde de delimitación de alcorque cuadrado, mediante el conjunto de cuatro piezas prefabricadas de concreto, de 80x80 cm y 60 cm de diámetro interior, gris, apoyado el conjunto sobre una solera de concreto f'c=210 kg/cm² (21 MPa), clase de exposición F0 S0 P0 C0, tamaño máximo del agregado 19 mm, manejabilidad plástica de 15 cm de espesor, a realizar sobre una base firme existente, no incluida en este precio. Incluso excavación y rejuntado con mortero de cemento, confeccionado en obra, dosificación 1:6.
Incluye: Replanteo de alineaciones y niveles. Excavación. Fundido y extendido del concreto. Colocación de las piezas. Asentado y nivelación. Relleno de juntas con mortero.
Criterio de medición de proyecto: Número de unidades previstas, según documentación gráfica de Proyecto.
Criterio de medición de obra: Se medirá el número de unidades realmente ejecutadas según especificaciones de Proyecto.

| Código | Ud | Descripción | Rendimiento | Precio | Importe |
|---|---|---|---|---|---|
| mt10hmf050qdf | m³ | Concreto simple f'c=210 kg/cm² (21 MPa), clase de exposición F0 S0 P0 C0, tamaño máximo del agregado 19 mm, manejabilidad plástica, fabricado en planta, según NSR-10 y ACI 318. (material) | 0.090 | 311808.88 | 28062.80 |
| mt08aaa010a | m³ | Agua. (material) | 0.006 | 3281.16 | 19.69 |
| mt01arg005a | t | Arena de cantera, para mortero preparado en obra. (material) | 0.002 | 45135.97 | 90.27 |
| mt08cem000d | kg | Cemento gris en sacos. (material) | 0.250 | 483.43 | 120.86 |
| mt52alc020a | Ud | Conjunto de cuatro piezas prefabricadas de concreto, para formación de borde de delimitación de alcorque cuadrado, de 80x80 cm y 60 cm de diámetro interior, gris. (material) | 1.000 | 96231.86 | 96231.86 |
| mq06hor010 | h | Concretera eléctrica con una capacidad de amasado de 160 l. (maquinaria) | 0.005 | 8706.88 | 43.53 |
| au00auh040 |  | Vibrador de concreto, eléctrico. | 1.000 | 0.00 | 0.00 |
| mo041 | h | Oficial 1ª obra blanca de obra civil. (mano de obra) | 0.271 | 25476.92 | 6904.25 |
| mo087 | h | Ayudante de obra blanca de obra civil. (mano de obra) | 0.144 | 19044.65 | 2742.43 |
| % | % | Herramienta menor | 2 % | 134215.69 | 2684.31 |
|  |  | Costes directos |  |  | 136900.00 |
