# Superficie transitable de grava caliza estabilizada con rejilla alveolar de polietileno de alta densidad estable a los rayos UV

- Propiedad del archivo: CYPE INGENIEROS, S.A.
- Formato: FIEBDC-3/2002
- Ámbito geográfico: Colombia
- Costes indirectos: 3.00 %
- Gastos generales: 13.00 %
- Beneficio industrial: 6.00 %
- IVA: 16.00 %

## U Urbanización interior del terreno

### UX Andenes y pisos

#### UXS Sintéticos

**UXS020** m² Superficie transitable de grava caliza estabilizada con rejilla alveolar de polietileno de alta densidad estable a los rayos UV.
Formación de superficie transitable de grava caliza mediante la ejecución de una capa drenante de grava de 15 cm de espesor y una capa de nivelación de arena de 4 cm de espesor, sobre la que se dispone una rejilla alveolar de polietileno de alta densidad estable a los rayos UV, de 50x42x4,5 cm, color verde, para la estabilización del agregado. Relleno de las celdas con grava caliza. Incluso parte proporcional de rasanteo previo, extendido, humectación, juntas de contracción entre rejillas cada 30 m² y limpieza.
Incluye: Transporte y descarga del material a pie de tajo. Extendido del material de drenaje en una capa de grosor uniforme. Extendido del material de nivelación en una capa de grosor uniforme. Disposición de las rejillas alveolares. Relleno de las celdillas con agregado.
Criterio de medición de proyecto: Superficie medida según documentación gráfica de Proyecto.
Criterio de medición de obra: Se medirá la superficie realmente ejecutada según especificaciones de Proyecto.

| Código | Ud | Descripción | Rendimiento | Precio | Importe |
|---|---|---|---|---|---|
| mt01ard030b | t | Grava filtrante sin clasificar. (material) | 0.330 | 7.82 | 2.58 |
| mt01ara010 | m³ | Arena de 0 a 5 mm de diámetro. (material) | 0.048 | 9.90 | 0.48 |
| mt18rad010a | m² | Rejilla alveolar de polietileno de alta densidad estable a los rayos UV, de 50x42x4,5 cm, color verde, para ejecución de superficies transitables con grama o agregado. (material) | 1.050 | 10.82 | 11.36 |
| mt01arp030 | m³ | Grava caliza seleccionada de machaqueo, color, de 5 a 10 mm de diámetro. (material) | 0.060 | 20.75 | 1.25 |
| mq01pan070b | h | Mini pala cargadora sobre neumáticos, de 52 kW/1 m³ kW. (maquinaria) | 0.050 | 24.78 | 1.24 |
| mo041 | h | Oficial 1ª obra blanca de obra civil. (mano de obra) | 0.092 | 4.07 | 0.37 |
| mo087 | h | Ayudante de obra blanca de obra civil. (mano de obra) | 0.201 | 3.00 | 0.60 |
| mo040 | h | Oficial 1ª jardinero. (mano de obra) | 0.112 | 4.07 | 0.46 |
| mo115 | h | Peón jardinero. (mano de obra) | 0.223 | 2.88 | 0.64 |
| % | % | Costes directos complementarios | 2 % | 18.98 | 0.38 |
|  |  | Costes directos |  |  | 19.36 |
