# Globo de luz fija para señalización, de color rojo, con encendido automático e interruptor mecánico y crepuscular, amortizable en 10 usos, alimentado por 2 pilas de 6 V 4R25

- Propiedad del archivo: CYPE INGENIEROS, S.A.
- Formato: FIEBDC-3/2002
- Ámbito geográfico: Colombia
- Costes indirectos: 3.00 %
- Gastos generales: 13.00 %
- Beneficio industrial: 6.00 %
- IVA: 16.00 %

## Y Seguridad y salud

### YS Señalización provisional de obras

#### YSB Balizamiento

**YSB070** Ud Globo de luz fija para señalización, de color rojo, con encendido automático e interruptor mecánico y crepuscular, amortizable en 10 usos, alimentado por 2 pilas de 6 V 4R25.
Suministro, montaje y desmontaje de globo de luz fija para señalización, de color rojo, con encendido automático e interruptor mecánico y crepuscular, amortizable en 10 usos, alimentado por 2 pilas de 6 V 4R25. Incluso parte proporcional de mantenimiento en condiciones seguras durante todo el periodo de tiempo que se requiera.
Incluye: Montaje y comprobación. Desmontaje posterior. Transporte hasta el lugar de almacenaje o retirada a contenedor.
Criterio de medición de proyecto: Número de unidades previstas, según Estudio o Estudio Básico de Seguridad y Salud.

| Código | Ud | Descripción | Rendimiento | Precio | Importe |
|---|---|---|---|---|---|
| mt50bal043 | Ud | Globo de luz fija para señalización, de color rojo, con encendido automático, interruptor mecánico y crepuscular y enganche metálico para soporte. (material) | 0.100 | 8.79 | 0.88 |
| mt50bal041a | Ud | Pila de 6V tipo 4R25 estándar. (material) | 2.000 | 3.75 | 7.50 |
| mo104 | h | Peón de obra blanca. (mano de obra) | 0.112 | 2.92 | 0.33 |
| % | % | Costes directos complementarios | 2 % | 8.71 | 0.17 |
|  |  | Costes directos |  |  | 8.88 |
