# Solera ventilada de concreto armado de 20+4 cm de canto

- Propiedad del archivo: CYPE INGENIEROS, S.A.
- Formato: FIEBDC-3/2002
- Ámbito geográfico: Colombia
- Divisa: COP
- Costes indirectos: 3.00 %
- Gastos generales: 13.00 %
- Beneficio industrial: 6.00 %
- IVA: 16.00 %

**ANS020** m² Solera ventilada de concreto armado de 20+4 cm de canto, sobre encofrado perdido de módulos de polipropileno reciclado, realizada con concreto f'c=210 kg/cm² (21 MPa), clase de exposición F0 S0 P0 C0, tamaño máximo del agregado 12,5 mm, manejabilidad blanda, preparado en obra, y fundido con medios manuales, y malla electrosoldada tipo 6x6 6/6 de acero Grado 70, con barras separadas 15,24x15,24 cm de Ø 4,88 mm como armadura de reparto, colocada sobre separadores homologados en capa de compresión de 4 cm de espesor; con juntas de retracción de 5 mm de espesor, mediante corte con disco de diamante; apoyado todo ello sobre base de piso de limpieza. Incluso panel de poliestireno expandido de 3 cm de espesor, para la ejecución de juntas de contracción.
Solera ventilada de concreto armado de 20+4 cm de canto, sobre encofrado perdido de módulos de polipropileno reciclado, realizada con concreto f'c=210 kg/cm² (21 MPa), clase de exposición F0 S0 P0 C0, tamaño máximo del agregado 12,5 mm, manejabilidad blanda, preparado en obra, y fundido con medios manuales, y malla electrosoldada tipo 6x6 6/6 de acero Grado 70, con barras separadas 15,24x15,24 cm de Ø 4,88 mm como armadura de reparto, colocada sobre separadores homologados en capa de compresión de 4 cm de espesor; con juntas de retracción de 5 mm de espesor, mediante corte con disco de diamante; apoyado todo ello sobre base de piso de limpieza. Incluso panel de poliestireno expandido de 3 cm de espesor, para la ejecución de juntas de contracción.
Incluye: Replanteo de las piezas. Corte de las piezas. Colocación y montaje de las piezas. Resolución de encuentros. Realización de los orificios de paso de instalaciones. Colocación de los elementos para paso de instalaciones. Colocación de la malla electrosoldada. Preparación del concreto. Fundido, extendido y vibrado del concreto. Regleado y nivelación de la capa de compresión. Curado del concreto. Replanteo de las juntas de retracción. Corte del concreto. Limpieza final de las juntas de retracción.
Criterio de medición de proyecto: Superficie medida según documentación gráfica de Proyecto.
Criterio de medición de obra: Se medirá la superficie realmente ejecutada según especificaciones de Proyecto, sin deducir la superficie ocupada por las columnas situados dentro de su perímetro.
Criterio de valoración económica: El precio no incluye la capa de solado de limpieza.

| Código | Ud | Descripción | Rendimiento | Precio | Importe |
|---|---|---|---|---|---|
| mt07cid010j | m² | Encofrado perdido de módulos de polipropileno reciclado, de 50x50x20 cm, para soleras y losas sanitarias ventiladas. (material) | 1.050 | 18726.66 | 19662.99 |
| mt07aco060b | kg | Acero en barras corrugadas, Grado 75 (fy=5250 kg/cm²), de varios diámetros, según NTC 2289 y ASTM A 706. (material) | 2.000 | 2318.98 | 4637.96 |
| mt08var050 | kg | Alambre galvanizado para atar, de 1,30 mm de diámetro. (material) | 0.010 | 2096.46 | 20.96 |
| mt07ame120ee | m² | Malla electrosoldada tipo 6x6 6/6 de acero Grado 70, con barras lisas separadas 15,24x15,24 cm de 4,88 mm de diámetro, según NTC 5806 y ASTM A1064 / A1064M. (material) | 1.100 | 3573.72 | 3931.09 |
| mt08aaa010a | m³ | Agua. (material) | 0.021 | 2858.80 | 60.03 |
| mt01arg000d | m³ | Arena cribada. (material) | 0.054 | 68214.73 | 3683.60 |
| mt01arg001de | m³ | Agregado grueso homogeneizado de tamaño máximo 12,5 mm. (material) | 0.081 | 49378.66 | 3999.67 |
| mt08cem000d | kg | Cemento gris en sacos. (material) | 34.729 | 421.19 | 14627.51 |
| mt07aco020o | Ud | Separador homologado para malla electrosoldada. (material) | 1.000 | 149.55 | 149.55 |
| mt16pea020c | m² | Panel rígido de poliestireno expandido, mecanizado lateral recto, de 30 mm de espesor, resistencia térmica 0,8 m²K/W, conductividad térmica 0,036 W/(mK), para junta de contracción. (material) | 0.092 | 7366.53 | 677.72 |
| mq06vib020 | h | Regla vibrante de 3 m. (maquinaria) | 0.082 | 8966.76 | 735.27 |
| mq06hor010 | h | Concretera. (maquinaria) | 0.058 | 3225.73 | 187.09 |
| mq06cor020 | h | Equipo para corte de juntas en soleras de concreto. (maquinaria) | 0.075 | 18240.73 | 1368.05 |
| mo044 | h | Oficial 1ª encofrador. (mano de obra) | 0.013 | 14196.25 | 184.55 |
| mo091 | h | Ayudante encofrador. (mano de obra) | 0.013 | 10549.52 | 137.14 |
| mo043 | h | Oficial 1ª armador de concreto. (mano de obra) | 0.023 | 14196.25 | 326.51 |
| mo090 | h | Ayudante armador de concreto. (mano de obra) | 0.023 | 10549.52 | 242.64 |
| mo112 | h | Ayudante entendido. (mano de obra) | 0.086 | 9887.93 | 850.36 |
| % | % | Herramienta menor | 2 % | 55482.69 | 1109.65 |
|  |  | Costes directos |  |  | 56592.34 |
