# Entrevigado para contrapiso

- Propiedad del archivo: CYPE INGENIEROS, S.A.
- Formato: FIEBDC-3/2002
- Ámbito geográfico: Colombia
- Divisa: COP
- Costes indirectos: 3.00 %
- Gastos generales: 13.00 %
- Beneficio industrial: 6.00 %
- IVA: 16.00 %

**EMT010** m² Entrevigado para contrapiso, de tablero estructural de madera para uso en ambiente húmedo, de 2040x800 mm y 16 mm de espesor, machihembrado en sus cuatro cantos, con adhesivo en las juntas, fijado con clavos, de acero galvanizado de alta adherencia.
Entrevigado para contrapiso, de tablero estructural de madera para uso en ambiente húmedo, de 2040x800 mm y 16 mm de espesor, machihembrado en sus cuatro cantos, con adhesivo en las juntas, fijado con clavos, de acero galvanizado de alta adherencia.
Incluye: Replanteo de las piezas. Encolado de los tableros. Fijación de los tableros al soporte base.
Criterio de medición de proyecto: Superficie medida según documentación gráfica de Proyecto.
Criterio de medición de obra: Se medirá la superficie realmente ejecutada según especificaciones de Proyecto.

| Código | Ud | Descripción | Rendimiento | Precio | Importe |
|---|---|---|---|---|---|
| mt08eff040bb | m² | Tablero estructural de madera para uso en ambiente húmedo, de 2040x800 mm y 16 mm de espesor, machihembrado en sus cuatro cantos. (material) | 1.050 | 15769.33 | 16557.80 |
| mt07emr111d | Ud | Clavo, de 4 mm de diámetro y 75 mm de longitud, de acero galvanizado de alta adherencia. (material) | 9.000 | 156.37 | 1407.33 |
| mt18mva180a | kg | Adhesivo de dos componentes, para interiores con presencia de humedad ocasional y exteriores protegidos, a base de poliacetato de vinilo en dispersión acuosa y endurecedor a base de cloruro de aluminio. (material) | 0.066 | 24168.71 | 1595.13 |
| mo048 | h | Oficial 1ª montador de estructura de madera. (mano de obra) | 0.226 | 14416.12 | 3258.04 |
| mo095 | h | Ayudante montador de estructura de madera. (mano de obra) | 0.226 | 10745.63 | 2428.51 |
| % | % | Herramienta menor | 2 % | 25246.81 | 504.94 |
|  |  | Costes directos |  |  | 25751.75 |
