# Fachada de paneles sándwich aislantes, de aluminio

- Propiedad del archivo: CYPE Ingenieros S.A.
- Formato: FIEBDC-3/2016
- Programa: Generador de precios de la construcción. CYPE Ingenieros, S.A.
- Fecha: 30/08/2022
- Ámbito geográfico: Colombia
- Divisa: COP
- Costes indirectos: 3 %
- Gastos generales: 13 %
- Beneficio industrial: 6 %
- IVA: 16 %

## F Fachadas y muros divisorios

### FL Fachadas ligeras

#### FLA Metálicas

**FLA040** m² Fachada de paneles sándwich aislantes, de aluminio.
Fachada de paneles sándwich aislantes, de 60 mm de espesor y 1000 mm de anchura, formados por doble cara metálica de lámina de aluminio de 0,6 mm de espesor cada una y alma aislante de poliuretano de 40 kg/m³ de densidad media, colocados en posición vertical y fijados mecánicamente con sistema de fijación oculta a una estructura portante o auxiliar. Incluso accesorios de fijación de los paneles y cinta flexible de butilo, adhesiva por ambas caras, para el sellado de estanqueidad de los solapes entre paneles sándwich.
Criterio de valoración económica: El precio no incluye la estructura soporte ni la resolución de puntos singulares.
Incluye: Replanteo de los paneles. Corte, preparación y colocación de los paneles. Sellado de juntas. Fijación mecánica de los paneles.
Criterio de medición de proyecto: Superficie medida según documentación gráfica de Proyecto, sin duplicar esquinas ni encuentros, deduciendo los huecos de superficie mayor de 3 m².
Criterio de medición de obra: Se medirá la superficie realmente ejecutada según especificaciones de Proyecto, sin duplicar esquinas ni encuentros, deduciendo los huecos de superficie mayor de 3 m².

| Código | Ud | Descripción | Rendimiento | Precio | Importe |
|---|---|---|---|---|---|
| mt12ppl115h | m² | Panel sándwich aislante para fachadas, de 60 mm de espesor y 1000 mm de anchura, formado por doble cara metálica de lámina de aluminio de 0,6 mm de espesor cada una y alma aislante de poliuretano de 40 kg/m³ de densidad media, con junta diseñada para fijación con tornillos ocultos. (material) | 1.05 | 152051 | 159653.550 |
| mt13ccg030h | Ud | Tornillo autorroscante de 6,5x130 mm de acero inoxidable, con arandela. (material) | 8 | 2141.15 | 17129.200 |
| mt13dcp020a | m | Cinta flexible de butilo, adhesiva por ambas caras, para el sellado de estanqueidad de los solapes entre paneles sándwich. (material) | 2 | 5045.23 | 10090.460 |
| mo051 | h | Oficial 1ª pailero. (mano de obra) | 0.259 | 19863.6 | 5144.672 |
| mo098 | h | Ayudante pailero. (mano de obra) | 0.259 | 14441.9 | 3740.452 |
| % | % | Herramienta menor | 2 % | 195758.334 | 3915.167 |
|  |  | Costes directos |  |  | 199673.501 |

Residuos:
- colocación: mt12ppl115h; factor de residuo 0.024
- colocación: mt13ccg030h Tornillo autorroscante de 6,5x130 mm de acero inoxidable, con arandela; factor de residuo 0.00467742

## Recursos

**mt12ppl115h** m² Panel sándwich aislante para fachadas
Datos técnicos: Coste energético 693.191 MJ; Emisión de CO2 43.868 kg; Código LER 17 04 02; Masa del elemento 5.6 kg; Volumen 0.003733 m3
Residuos:
- embalaje: re170203 Plástico. (componente de residuo); rendimiento 0.032 kg; Código LER 17 02 03; Masa del elemento 1 kg; Volumen 0.001667 m3

**mt13ccg030h** Ud Tornillo autorroscante de 6,5x130 mm de acero inoxidable, con arandela
Datos técnicos: Coste energético 1.239 MJ; Emisión de CO2 0.178 kg; Código LER 17 04 05; Masa del elemento 0.0248 kg; Volumen 0.000012 m3
Residuos:
- embalaje: re150101 Envases de papel y cartón. (componente de residuo); rendimiento 0.002 kg; Código LER 15 01 01; Masa del elemento 1 kg; Volumen 0.001333 m3
- embalaje: re170203 Plástico; rendimiento 0.001 kg

**mt13dcp020a** m Cinta flexible de butilo
Datos técnicos: Coste energético 7.996 MJ; Emisión de CO2 0.348 kg
