# Ducto concéntrico de doble pared de aluminio

- Propiedad del archivo: CYPE Ingenieros S.A.
- Formato: FIEBDC-3/2016
- Programa: Generador de precios de la construcción. CYPE Ingenieros, S.A.
- Fecha: 18/06/2024
- Ámbito geográfico: Colombia
- Divisa: COP
- Costes indirectos: 3 %
- Gastos generales: 13 %
- Beneficio industrial: 6 %
- IVA: 16 %

## I Instalaciones

### IC Calefacción, refrigeración, climatización y A.C.S.

#### ICO Sistemas de drenaje de los productos de la combustión

**ICO190** m Ducto concéntrico de doble pared de aluminio.
Ducto para evacuación de los productos de la combustión y admisión de aire comburente, formado por tubo de doble pared con junta de estanqueidad, de 60/100 mm de diámetro, compuesto por pared interior de aluminio y pared exterior de aluminio acabado lacado color blanco, con junta de estanqueidad de silicona, temperatura máxima de 200°C, presión de trabajo de hasta 200 Pa. Incluso accesorios, piezas especiales, módulos finales y material auxiliar para montaje y sujeción a la obra.
Incluye: Replanteo. Presentación de tubos, accesorios, piezas especiales y módulos finales. Fijación del material auxiliar para montaje y sujeción a la obra. Montaje. Conexionado y comprobación de su correcto funcionamiento.
Criterio de medición de proyecto: Longitud medida desde el arranque del ducto hasta la parte superior del módulo final, según documentación gráfica de Proyecto.
Criterio de medición de obra: Se medirá, desde el arranque del ducto hasta la parte superior del módulo final, la longitud realmente ejecutada según especificaciones de Proyecto.

| Código | Ud | Descripción | Rendimiento | Precio | Importe |
|---|---|---|---|---|---|
| mt20din141a | Ud | Material auxiliar para montaje y sujeción a la obra de los tubos de doble pared con junta de estanqueidad, de 60/100 mm de diámetro. (material) | 1 | 6196 | 6196.000 |
| mt20din140am | m | Tubo de doble pared con junta de estanqueidad, de 60/100 mm de diámetro, compuesto por pared interior de aluminio y pared exterior de aluminio acabado lacado color blanco, con junta de estanqueidad de silicona, temperatura máxima de 200°C, presión de trabajo de hasta 200 Pa, con el precio incrementado el 60% en concepto de accesorios, piezas especiales y módulos finales. (material) | 1 | 165226.63 | 165226.630 |
| mo004 | h | Oficial 1ª calefactor. (mano de obra) | 0.339 | 26179.17 | 8874.739 |
| mo103 | h | Ayudante calefactor. (mano de obra) | 0.339 | 19008.41 | 6443.851 |
| % | % | Herramienta menor | 2 % | 186741.220 | 3734.824 |
|  |  | Costes directos |  |  | 190476.044 |

Residuos:
- colocación: mt20din140am; factor de residuo 0.024

## Recursos

**mt20din140am** m Tubo de doble pared con junta de estanqueidad
Datos técnicos: Coste energético 339.439 MJ; Emisión de CO2 24.264 kg; Código LER 17 04 02; Masa del elemento 3.09 kg; Volumen 0.00206 m3
Residuos:
- embalaje: re170203 Plástico. (componente de residuo); rendimiento 0.008 kg; Código LER 17 02 03; Masa del elemento 1 kg; Volumen 0.001667 m3
