# Limatesa de teja cerámica

- Propiedad del archivo: CYPE Ingenieros S.A.
- Formato: FIEBDC-3/2016
- Programa: Generador de precios de la construcción. CYPE Ingenieros, S.A.
- Fecha: 30/08/2022
- Ámbito geográfico: Colombia
- Divisa: COP
- Costes indirectos: 3 %
- Gastos generales: 13 %
- Beneficio industrial: 6 %
- IVA: 16 %

## Q Cubiertas

### QR Remates

#### QRL Limahoyas, limatesas y cumbreras

**QRL030** m Limatesa de teja cerámica.
Formación de limatesa con caballetes cerámicos, color rojo, para tejas curvas, recibidos con mortero de cemento, confeccionado en obra, dosificación 1:6. Incluso solapes.
Incluye: Colocación de las tejas con mortero.
Criterio de medición de proyecto: Longitud medida en verdadera magnitud, según documentación gráfica de Proyecto.
Criterio de medición de obra: Se medirá, en verdadera magnitud, la longitud realmente ejecutada según especificaciones de Proyecto.

| Código | Ud | Descripción | Rendimiento | Precio | Importe |
|---|---|---|---|---|---|
| mt13tac011a | Ud | Caballete cerámico, color rojo, para tejas curvas. (material) | 3 | 2005.29 | 6015.870 |
| mt08aaa010a | m³ | Agua. (material) | 0.006 | 3014.62 | 18.088 |
| mt01arg005a | t | Arena de cantera, para mortero preparado en obra. (material) | 0.049 | 41463.8 | 2031.726 |
| mt08cem000d | kg | Cemento gris en sacos. (material) | 7.5 | 444.15 | 3331.125 |
| mq06hor010 | h | Concretera. (maquinaria) | 0.021 | 4188.11 | 87.950 |
| mo020 | h | Oficial 1ª obra blanca. (mano de obra) | 0.326 | 19330.2 | 6301.645 |
| mo112 | h | Ayudante entendido. (mano de obra) | 0.428 | 14134.4 | 6049.523 |
| % | % | Herramienta menor | 2 % | 23835.927 | 476.719 |
|  |  | Costes directos |  |  | 24312.646 |

Residuos:
- colocación: mt13tac011a Caballete cerámico, color rojo, para tejas curvas; factor de residuo 0.105
- colocación: mt01arg005a Arena de cantera, para mortero preparado en obra; factor de residuo 0.00501329
- colocación: mt08cem000d Cemento gris en sacos; factor de residuo 0.021

## Recursos

**mt13tac011a** Ud Caballete cerámico, color rojo, para tejas curvas
Datos técnicos: Coste energético 11.360 MJ; Emisión de CO2 0.584 kg; Código LER 17 01 03; Masa del elemento 2.9 kg; Volumen 0.00232 m3
Residuos:
- embalaje: re170201 Madera. (componente de residuo); rendimiento 0.003 kg; Código LER 17 02 01; Masa del elemento 1 kg; Volumen 0.000909 m3
- embalaje: re170203 Plástico. (componente de residuo); rendimiento 0.002 kg; Código LER 17 02 03; Masa del elemento 1 kg; Volumen 0.001667 m3

**mt08aaa010a** m³ Agua
Datos técnicos: Coste energético 60.000 MJ; Emisión de CO2 30.000 kg

**mt01arg005a** t Arena de cantera, para mortero preparado en obra
Datos técnicos: Coste energético 150.000 MJ; Emisión de CO2 8.000 kg; Código LER 01 04 08; Masa del elemento 1000 kg; Volumen 0.666667 m3

**mt08cem000d** kg Cemento gris en sacos
Datos técnicos: Coste energético 7.174 MJ; Emisión de CO2 0.904 kg; Código LER 17 01 01; Masa del elemento 1 kg; Volumen 0.000667 m3
Residuos:
- embalaje: re150101 Envases de papel y cartón. (componente de residuo); rendimiento 0.014 kg; Código LER 15 01 01; Masa del elemento 1 kg; Volumen 0.001333 m3
- embalaje: re170201 Madera; rendimiento 0.001 kg
- embalaje: re170203 Plástico; rendimiento 0.003 kg
