# Sistema Onducober "ONDULINE" de placas asfálticas Onducober 95 (10 ondas) "ONDULINE", de perfil ondulado y color negro

- Propiedad del archivo: CYPE INGENIEROS, S.A.
- Formato: FIEBDC-3/2002
- Ámbito geográfico: Colombia
- Divisa: COP
- Costes indirectos: 3.00 %
- Gastos generales: 13.00 %
- Beneficio industrial: 6.00 %
- IVA: 16.00 %

**QTX025** m² Sistema Onducober "ONDULINE" de placas asfálticas Onducober 95 (10 ondas) "ONDULINE", de perfil ondulado y color negro.
Formación de sistema Onducober "ONDULINE", compuesto por placas asfálticas Onducober 95 (10 ondas) "ONDULINE", de perfil ondulado y color negro, fijadas a superficie soporte de madera (no incluida en este precio) mediante 6 clavos, Cabeza de PVC "ONDULINE". Incluso parte proporcional de colocación de cumbrera Onducober 95 (10 ondas) "ONDULINE" y cerramiento del perímetro de la cubierta con pieza de remate perimetral Onducober "ONDULINE".
Incluye: Limpieza de la superficie soporte. Fijación de las placas asfálticas. Resolución de puntos singulares.
Criterio de medición de proyecto: Superficie del faldón medida en verdadera magnitud, según documentación gráfica de Proyecto. Incluyendo formación de cumbreras, limatesas, aleros, bordes libres, limahoyas, encuentros de faldones con paramentos verticales superiores y laterales, remates en bordes libres laterales, chimeneas, ventanas y ductos de ventilación.
Criterio de medición de obra: Se medirá, en verdadera magnitud, la superficie realmente ejecutada según especificaciones de Proyecto. Incluyendo formación de cumbreras, limatesas, aleros, bordes libres, limahoyas, encuentros de faldones con paramentos verticales superiores y laterales, remates en bordes libres laterales, chimeneas, ventanas y ductos de ventilación.

| Código | Ud | Descripción | Rendimiento | Precio | Importe |
|---|---|---|---|---|---|
| mt13lpo010m | m² | Placa asfáltica Onducober 95 (10 ondas) "ONDULINE", de perfil ondulado y color negro, a base de fibras minerales y vegetales saturadas con una emulsión bituminosa a altas temperaturas. (material) | 1.150 | 20489.68 | 23563.13 |
| mt13lpo032a | Ud | Clavo, Cabeza de PVC "ONDULINE", para fijación sobre soporte de madera. (material) | 6.000 | 114.74 | 688.44 |
| mt13lpo040g | m | Pieza de cumbrera, Onducober "ONDULINE", color negro, para cubiertas de placas. (material) | 0.200 | 15127.23 | 3025.45 |
| mt13lpo020b | m | Pieza de remate perimetral Onducober "ONDULINE", para cubiertas de placas. (material) | 0.050 | 12422.60 | 621.13 |
| mt13lpo060a | m | Pieza de remate de alero Tapaondas "ONDULINE". (material) | 0.400 | 8219.28 | 3287.71 |
| mo020 | h | Oficial 1ª obra blanca. (mano de obra) | 0.336 | 19843.71 | 6667.49 |
| mo113 | h | Peón de obra blanca. (mano de obra) | 0.336 | 14022.65 | 4711.61 |
| % | % | Herramienta menor | 2 % | 42564.96 | 851.30 |
|  |  | Costes directos |  |  | 43416.26 |
