# Revestimiento mural con corcho

- Propiedad del archivo: CYPE Ingenieros S.A.
- Formato: FIEBDC-3/2016
- Programa: Generador de precios de la construcción. CYPE Ingenieros, S.A.
- Fecha: 14/10/2024
- Ámbito geográfico: Colombia
- Divisa: COP
- Costes indirectos: 3 %
- Gastos generales: 13 %
- Beneficio industrial: 6 %
- IVA: 16 %

## R Revestimientos

### RD Decorativos

#### RDC De corcho

**RDC010** m² Revestimiento mural con corcho.
Revestimiento mural, formado por losetas de corcho, de 600x300x4 mm, peso 2,166 kg/m², densidad 450 kg/m³, Euroclase Dfl-s1 de reacción al fuego, acabado natural. COLOCACIÓN: en interiores con masilla de poliuretano.
Incluye: Limpieza y preparación de la superficie soporte. Replanteo. Replanteo de las losetas. Aplicación del adhesivo. Colocación y fijación del revestimiento. Resolución de encuentros y puntos singulares.
Criterio de medición de proyecto: Superficie medida según documentación gráfica de Proyecto, deduciendo los huecos de superficie mayor de 2 m².
Criterio de medición de obra: Se medirá la superficie realmente ejecutada según especificaciones de Proyecto, deduciendo los huecos de superficie mayor de 2 m².

| Código | Ud | Descripción | Rendimiento | Precio | Importe |
|---|---|---|---|---|---|
| mt29pco040c | m² | Loseta de corcho, de 600x300x4 mm, peso 2,166 kg/m², densidad 450 kg/m³, Euroclase Dfl-s1 de reacción al fuego, acabado natural. (material) | 1.05 | 64351.89 | 67569.485 |
| mt29cam040b | Ud | Cartucho de 310 cm³ de masilla de poliuretano, para fijación de losetas de corcho. (material) | 0.595 | 14978.91 | 8912.451 |
| mo011 | h | Oficial 1ª montador. (mano de obra) | 0.511 | 27359.16 | 13980.531 |
| mo080 | h | Ayudante montador. (mano de obra) | 0.511 | 19903.05 | 10170.459 |
| % | % | Herramienta menor | 2 % | 100632.926 | 2012.659 |
|  |  | Costes directos |  |  | 102645.585 |

Residuos:
- colocación: mt29cam040b Cartucho de 310 cm³ de masilla de poliuretano, para fijación de losetas de corcho; factor de residuo 0.06

## Recursos

**mt29cam040b** Ud Cartucho de 310 cm³ de masilla de poliuretano, para fijación de losetas de corcho
Datos técnicos: Coste energético 12.716 MJ; Emisión de CO2 0.628 kg; Código LER 17 09 04; Masa del elemento 0.021 kg; Volumen 0.000014 m3
Residuos:
- embalaje: re170203 Plástico. (componente de residuo); rendimiento 0.1 kg; Código LER 17 02 03; Masa del elemento 1 kg; Volumen 0.001667 m3
