# Limpiafondos automático para piscina, eléctrico, con 17 m³/h de caudal de aspiración

- Propiedad del archivo: CYPE INGENIEROS, S.A.
- Formato: FIEBDC-3/2002
- Ámbito geográfico: Colombia
- Divisa: COP
- Costes indirectos: 3.00 %
- Gastos generales: 13.00 %
- Beneficio industrial: 6.00 %
- IVA: 16.00 %

**UPE050** Ud Limpiafondos automático para piscina, eléctrico, con 17 m³/h de caudal de aspiración.
Limpiafondos automático para piscina, eléctrico, con 17 m³/h de caudal de aspiración, formado por: mando a distancia, sistema de programación horaria, dos motores de tracción, cable autoflotante, LED indicador de limpieza de filtro, carrito de transporte, cepillos, motor de aspiración, ruedas y bocas de aspiración de altura regulable. Totalmente montado y probado por la empresa instaladora.
Incluye: Montaje.
Criterio de medición de proyecto: Número de unidades previstas, según documentación gráfica de Proyecto.
Criterio de medición de obra: Se medirá el número de unidades realmente ejecutadas según especificaciones de Proyecto.

| Código | Ud | Descripción | Rendimiento | Precio | Importe |
|---|---|---|---|---|---|
| mt47pep050g | Ud | Limpiafondos automático para piscina, eléctrico, con 17 m³/h de caudal de aspiración, formado por: mando a distancia, sistema de programación horaria, dos motores de tracción, cable autoflotante, LED indicador de limpieza de filtro, carrito de transporte, cepillos, motor de aspiración, ruedas y bocas de aspiración de altura regulable. (material) | 1.000 | 3541415.62 | 3541415.62 |
| mo080 | h | Ayudante montador. (mano de obra) | 0.113 | 10324.57 | 1166.68 |
| % | % | Herramienta menor | 2 % | 3542582.30 | 70851.65 |
|  |  | Costes directos |  |  | 3613433.95 |
