# Equipo de depuración de polietileno de alta densidad formado por separador de grasas, fosa séptica y filtro anaeróbico, hasta 5 usuarios

- Propiedad del archivo: CYPE INGENIEROS, S.A.
- Formato: FIEBDC-3/2002
- Ámbito geográfico: Colombia
- Divisa: COP
- Costes indirectos: 3.00 %
- Gastos generales: 13.00 %
- Beneficio industrial: 6.00 %
- IVA: 16.00 %

**USF010** Ud Equipo de depuración de polietileno de alta densidad formado por separador de grasas, fosa séptica y filtro anaeróbico, hasta 5 usuarios.
Suministro e instalación de equipo de depuración de polietileno de alta densidad, con capacidad para 5 usuarios, compuesto de: separador de grasas para pretratamiento de las aguas grises procedentes del baño (bañera o ducha, lavamanos y bidé) y de la cocina (lavadero, lavadora, lavavajillas y lavaplatos); fosa séptica con tratamiento anaeróbico por digestión mediante proceso biológico de descomposición de la materia orgánica de las aguas negras procedentes del sanitario y filtro con tratamiento secundario anaeróbico por digestión de las aguas residuales domésticas negras y grises, previamente tratadas, todo ello colocado sobre lecho de arena de 10 cm de espesor. Incluso parte proporcional de excavación, relleno perimetral posterior de gravas, cajas de inspección, relleno con concreto armado f'c=280 kg/cm² (28 MPa), clase de exposición F0 S1 P1 C1, tamaño máximo del agregado 19 mm, manejabilidad blanda los últimos 20 cm hasta la superficie del terreno, tuberías, accesorios y elementos de conexión. Totalmente instalado y en funcionamiento.
Incluye: Excavación de tierras. Vertido de arena en el fondo de la excavación. Colocación de los elementos componentes del equipo sobre un lecho de arena liso y uniforme. Verificación de su total horizontalidad. Llenado de los elementos con agua. Relleno con material granular, hasta el nivel del agua, del espacio restante hasta las paredes de la excavación. Posicionado de las cajas de inspección en correspondencia con la tapa de inspección. Conexión a la instalación general de saneamiento. Colocación de la malla electrosoldada. Relleno posterior del hueco hasta la superficie del terreno con concreto.
Criterio de medición de proyecto: Número de unidades previstas, según documentación gráfica de Proyecto.
Criterio de medición de obra: Se medirá el número de unidades realmente ejecutadas según especificaciones de Proyecto.

| Código | Ud | Descripción | Rendimiento | Precio | Importe |
|---|---|---|---|---|---|
| mt01ara010 | m³ | Arena de 0 a 5 mm de diámetro. (material) | 0.800 | 29138.23 | 23310.58 |
| mt46fgp010a | Ud | Separador de grasas de polietileno de alta densidad para pretratamiento de aguas residuales grises, volumen 100 l, capacidad para 5 usuarios (H.E.). (material) | 1.000 | 487928.52 | 487928.52 |
| mt46fsp010a | Ud | Fosa séptica de polietileno de alta densidad para tratamiento anaeróbico por digestión, volumen 400 l, capacidad para 5 usuarios (H.E.). (material) | 1.000 | 1006673.56 | 1006673.56 |
| mt46fbp010a | Ud | Filtro biológico de polietileno de alta densidad para tratamiento secundario anaeróbico por digestión, volumen 500 l, capacidad para 5 usuarios (H.E.). (material) | 1.000 | 1598607.89 | 1598607.89 |
| mt01arr010b | t | Grava de cantera, de 20 a 30 mm de diámetro. (material) | 2.000 | 17526.57 | 35053.14 |
| mt10haf050rFi | m³ | Concreto f'c=280 kg/cm² (28 MPa), clase de exposición F0 S1 P1 C1, tamaño máximo del agregado 19 mm, manejabilidad blanda, fabricado en planta, según NSR-10 y ACI 318. (material) | 0.800 | 356318.83 | 285055.06 |
| mt07ame050gfa | m² | Malla electrosoldada tipo XX 188, 15x15 cm y Ø 6-6 mm, según NTC 5806 y ASTM A1064 / A1064M. (material) | 4.000 | 7061.28 | 28245.12 |
| mt46fwa010 | Ud | Caja de inspección, tuberías y elementos de conexión. (material) | 5.000 | 231124.03 | 1155620.15 |
| mq01ret020c | h | Retrocargadora sobre neumáticos, de 74,9 kW. (maquinaria) | 0.907 | 87847.47 | 79677.66 |
| mo041 | h | Oficial 1ª obra blanca de obra civil. (mano de obra) | 2.226 | 17990.88 | 40047.70 |
| mo087 | h | Ayudante de obra blanca de obra civil. (mano de obra) | 2.226 | 13247.21 | 29488.29 |
| mo008 | h | Oficial 1ª plomero. (mano de obra) | 2.672 | 18596.15 | 49688.91 |
| mo107 | h | Ayudante plomero. (mano de obra) | 2.672 | 13222.57 | 35330.71 |
| % | % | Herramienta menor | 2 % | 4854727.29 | 97094.55 |
|  |  | Costes directos |  |  | 4951821.84 |
