# Retirada de limos en excavaciones arqueológicas

- Propiedad del archivo: CYPE INGENIEROS, S.A.
- Formato: FIEBDC-3/2002
- Ámbito geográfico: Colombia
- Divisa: COP
- Costes indirectos: 3.00 %
- Gastos generales: 13.00 %
- Beneficio industrial: 6.00 %
- IVA: 16.00 %

## 0 Actividades preliminares

### 0G Trabajos arqueológicos

#### 0GE Excavaciones arqueológicas y transportes

**0GE025** m³ Retirada de limos en excavaciones arqueológicas.
Retirada de los limos depositados en el fondo de las excavaciones arqueológicas como consecuencia de la escorrentía de las aguas superficiales, con medios manuales, y seguimiento arqueológico a pie de obra. Incluso carga manual de los limos y detritus, y transporte manual con carretilla a punto de inspección arqueológica, para tratamiento de los mismos.
Incluye: Replanteo en el terreno. Retirada de los limos y detritus. Carga a camión de los limos y detritus.
Criterio de medición de proyecto: Volumen medido según documentación gráfica de Proyecto.
Criterio de medición de obra: Se medirá el volumen realmente retirado según especificaciones de Proyecto.

| Código | Ud | Descripción | Rendimiento | Precio | Importe |
|---|---|---|---|---|---|
| mo112 | h | Ayudante entendido. (mano de obra) | 5.032 | 20347.74 | 102389.83 |
| % | % | Herramienta menor | 2 % | 102389.83 | 2047.80 |
|  |  | Costes directos |  |  | 104437.63 |
