# Excavación en galería, con medios manuales

- Propiedad del archivo: CYPE INGENIEROS, S.A.
- Formato: FIEBDC-3/2002
- Ámbito geográfico: Colombia
- Divisa: COP
- Costes indirectos: 3.00 %
- Gastos generales: 13.00 %
- Beneficio industrial: 6.00 %
- IVA: 16.00 %

## A Acondicionamiento del terreno

### AD Movimiento de tierras en edificación

#### ADE Excavaciones

**ADE030** m³ Excavación en galería, con medios manuales.
Excavación en galería, en suelo de arcilla semidura, con medios manuales, y carga manual a camión. Incluso tablones, cabeceros y codales de madera para apuntalamiento y entibación.
Criterio de valoración económica: El precio no incluye el transporte de los materiales excavados.
Incluye: Excavación de tierras. Montaje de tablones, cabeceros y codales de madera, para la formación de la entibación. Clavado de todos los elementos. Desmontaje gradual del apuntalamiento y de la entibación. Carga manual a camión de los materiales excavados.
Criterio de medición de proyecto: Volumen medido sobre las secciones teóricas de la excavación, según documentación gráfica de Proyecto.
Criterio de medición de obra: Se medirá el volumen teórico ejecutado según especificaciones de Proyecto, sin incluir los incrementos por excesos de excavación no autorizados, ni el relleno necesario para reconstruir la sección teórica por defectos imputables al Contratista. Se medirá la excavación una vez realizada y antes de que sobre ella se efectúe ningún tipo de relleno. Si el Contratista cerrase la excavación antes de conformada la medición, se entenderá que se aviene a lo que unilateralmente determine el director de la ejecución de la obra.

| Código | Ud | Descripción | Rendimiento | Precio | Importe |
|---|---|---|---|---|---|
| mt08emt040 | m³ | Madera de pino para apuntalamiento y entibación de excavaciones. (material) | 0.017 | 492174.09 | 8366.96 |
| mt08var060 | kg | Puntas de acero de 20x100 mm. (material) | 0.028 | 19140.10 | 535.92 |
| mo044 | h | Oficial 1ª encofrador. (mano de obra) | 1.129 | 26513.03 | 29933.21 |
| mo091 | h | Ayudante encofrador. (mano de obra) | 0.565 | 19805.71 | 11190.23 |
| mo020 | h | Oficial 1ª obra blanca. (mano de obra) | 6.417 | 25476.92 | 163485.40 |
| mo113 | h | Peón de obra blanca. (mano de obra) | 5.455 | 18348.75 | 100092.43 |
| % | % | Herramienta menor | 2 % | 313604.15 | 6272.08 |
|  |  | Costes directos |  |  | 319876.23 |
