# Solera ventilada de concreto armado de 20+4 cm de canto

- Propiedad del archivo: CYPE INGENIEROS, S.A.
- Formato: FIEBDC-3/2002
- Ámbito geográfico: Colombia
- Costes indirectos: 3.00 %
- Gastos generales: 13.00 %
- Beneficio industrial: 6.00 %
- IVA: 16.00 %

## A Acondicionamiento del terreno

### AN Nivelación

#### ANS Soleras

**ANS021** m² Solera ventilada de concreto armado de 20+4 cm de canto, sobre encofrado perdido de módulos de polipropileno reciclado Módulo Soliglú "DALIFORMA", realizada con concreto f'c=210 kg/cm² (21 MPa), clase de exposición F0 S0 P0 C0, tamaño máximo del agregado 12,5 mm, manejabilidad blanda, preparado en obra, y fundido con medios manuales, y malla electrosoldada tipo 6x6 6/6 de acero Grado 70 sobre separadores homologados, en capa de compresión de 4 cm de espesor.
Formación de solera ventilada de concreto armado de 20+4 cm de canto, sobre encofrado perdido de módulos de polipropileno reciclado compuesto por piezas Módulo Soliglú "DALIFORMA", realizada con concreto f'c=210 kg/cm² (21 MPa), clase de exposición F0 S0 P0 C0, tamaño máximo del agregado 12,5 mm, manejabilidad blanda, preparado en obra, y fundido con medios manuales, y malla electrosoldada tipo 6x6 6/6 de acero Grado 70, con barras separadas 15,24x15,24 cm de Ø 4,88 mm como armadura de reparto, colocada sobre separadores homologados en capa de compresión de 4 cm de espesor; apoyado todo ello sobre base de piso de limpieza (no incluida en este precio). Incluso cortes de piezas, realización de orificios para el paso de tubos de ventilación, canalizaciones y tuberías de las instalaciones, colocación de un panel de poliestireno expandido de 2 cm de espesor para la ejecución de juntas de contracción y emboquillado o conexión de los elementos exteriores (marcos de cajas de inspección, sumideros, botes sifónicos, etc.) de las redes de instalaciones ejecutadas bajo la solera.
Incluye: Replanteo de las piezas. Colocación y montaje de las piezas. Realización de los orificios de paso. Colocación de los elementos para paso de instalaciones. Colocación de la malla electrosoldada. Fundido y compactación del concreto. Regleado y nivelación de la capa de compresión. Curado del concreto.
Criterio de medición de proyecto: Superficie medida según documentación gráfica de Proyecto.
Criterio de medición de obra: Se medirá la superficie realmente ejecutada según especificaciones de Proyecto, sin deducir la superficie ocupada por las columnas situados dentro de su perímetro.

| Código | Ud | Descripción | Rendimiento | Precio | Importe |
|---|---|---|---|---|---|
| mt07cid010gj | m² | Encofrado perdido de módulos de polipropileno reciclado, modelo Módulo Soliglú "DALIFORMA", de 50x50x20 cm, para soleras y losas sanitarias ventiladas. (material) | 1.050 | 10.19 | 10.70 |
| mt07ame120ee | m² | Malla electrosoldada tipo 6x6 6/6 de acero Grado 70, con barras lisas separadas 15,24x15,24 cm de 4,88 mm de diámetro, según NTC 2310 y ASTM A 497. (material) | 1.100 | 1.89 | 2.08 |
| mt08aaa010a | m³ | Agua. (material) | 0.017 | 1.54 | 0.03 |
| mt01arg000d | m³ | Arena cribada. (material) | 0.043 | 31.79 | 1.37 |
| mt01arg001dd | m³ | Agregado grueso homogeneizado, de tamaño máximo 12,5 mm. (material) | 0.064 | 23.01 | 1.47 |
| mt08cem000d | kg | Cemento gris en sacos. (material) | 27.597 | 0.23 | 6.35 |
| mt07aco020g | Ud | Separador homologado para nervios "in situ" en losas armadas en una dirección. (material) | 3.000 | 0.06 | 0.18 |
| mt16pea020b | m² | Panel rígido de poliestireno expandido, mecanizado lateral recto, de 20 mm de espesor, resistencia térmica 0,55 m²K/W, conductividad térmica 0,036 W/(mK), para junta de contracción. (material) | 0.050 | 1.66 | 0.08 |
| mq06hor010 | h | Concretera. (maquinaria) | 0.053 | 1.72 | 0.09 |
| op00sie010 |  | Sierra de calar. | 1.000 | 0.00 | 0.00 |
| op00amo010 |  | Amoladora o radial. | 1.000 | 0.00 | 0.00 |
| au00auh040 |  | Vibrador de concreto, eléctrico. | 1.000 | 0.00 | 0.00 |
| mo019 | h | Oficial 1ª obra blanca. (mano de obra) | 0.111 | 4.41 | 0.49 |
| mo075 | h | Ayudante de obra blanca. (mano de obra) | 0.103 | 3.00 | 0.31 |
| mo111 | h | Peón de obra blanca. (mano de obra) | 0.216 | 2.88 | 0.62 |
| mo110 | h | Ayudante entendido. (mano de obra) | 0.110 | 2.94 | 0.32 |
| % | % | Costes directos complementarios | 2 % | 24.09 | 0.48 |
|  |  | Costes directos |  |  | 24.57 |
