# Cajeado lateral horizontal en cimentación existente de concreto

- Propiedad del archivo: CYPE INGENIEROS, S.A.
- Formato: FIEBDC-3/2002
- Ámbito geográfico: Colombia
- Divisa: COP
- Costes indirectos: 3.00 %
- Gastos generales: 13.00 %
- Beneficio industrial: 6.00 %
- IVA: 16.00 %

## C Cimentaciones

### CZ Recalces

#### CZO Conexión entre cimientos

**CZO020** m Cajeado lateral horizontal en cimentación existente de concreto, de 15x15 cm de sección, con martillo neumático, para conexión lateral entre la cimentación existente y la nueva cimentación de concreto, en recalce de cimentación.
Cajeado lateral horizontal en cimentación existente de concreto, de 15x15 cm de sección, con martillo neumático, para conexión lateral entre la cimentación existente y la nueva cimentación de concreto, en recalce de cimentación.
Incluye: Ejecución de entrante en cimentación existente. Retirada y acopio de escombros. Carga manual de escombros sobre camión o contenedor.
Criterio de medición de proyecto: Longitud medida según documentación gráfica de Proyecto.
Criterio de medición de obra: Se medirá la longitud realmente ejecutada según especificaciones de Proyecto.
Criterio de valoración económica: El precio no incluye la nueva cimentación.

| Código | Ud | Descripción | Rendimiento | Precio | Importe |
|---|---|---|---|---|---|
| mq05mai030 | h | Martillo neumático. (maquinaria) | 1.085 | 7846.16 | 8513.08 |
| mq05pdm010a | h | Compresor portátil eléctrico 2 m³/min de caudal. (maquinaria) | 0.543 | 7326.93 | 3978.52 |
| mo089 | h | Ayudante de obra negra. (mano de obra) | 2.554 | 10745.63 | 27444.34 |
| % | % | Herramienta menor | 2 % | 39935.94 | 798.72 |
|  |  | Costes directos |  |  | 40734.66 |
