# Demolición de losa de viguetas metálicas y entrevigado de bovedillas cerámicas, con martillo neumático y equipo de oxicorte, y carga manual de escombros sobre camión o contenedor

- Propiedad del archivo: CYPE INGENIEROS, S.A.
- Formato: FIEBDC-3/2002
- Ámbito geográfico: Colombia
- Costes indirectos: 3.00 %
- Gastos generales: 13.00 %
- Beneficio industrial: 6.00 %
- IVA: 16.00 %

## D Demoliciones

### DE Estructuras

#### DEA Acero

**DEA020** m² Demolición de losa de viguetas metálicas y entrevigado de bovedillas cerámicas, con martillo neumático y equipo de oxicorte, y carga manual de escombros sobre camión o contenedor.
Demolición de losa de viguetas metálicas y entrevigado de bovedillas cerámicas con capa de compresión de concreto, realizado con martillo neumático y equipo de oxicorte, previo levantado del piso y su base (no incluido en este precio). Incluso parte proporcional de limpieza, acopio, retirada y carga manual de escombros sobre camión o contenedor.
Incluye: Replanteo de la superficie de losa a demoler. Demolición de la losa con martillo neumático y equipo de oxicorte. Fragmentación de los escombros en piezas manejables. Retirada y acopio de escombros. Carga manual de escombros sobre camión o contenedor.
Criterio de medición de proyecto: Superficie medida según documentación gráfica de Proyecto.
Criterio de medición de obra: Se medirá la superficie realmente demolida según especificaciones de Proyecto.

| Código | Ud | Descripción | Rendimiento | Precio | Importe |
|---|---|---|---|---|---|
| mq05mai030 | h | Martillo neumático. (maquinaria) | 0.458 | 0.42 | 0.19 |
| mq05pdm110 | h | Compresor portátil diesel media presión 10 m³/min. (maquinaria) | 0.229 | 0.71 | 0.16 |
| mq08sol010 | h | Equipo de oxicorte, con acetileno como combustible y oxígeno como comburente. (maquinaria) | 0.402 | 0.75 | 0.30 |
| mo019 | h | Oficial 1ª soldador. (mano de obra) | 0.469 | 3.12 | 1.46 |
| mo112 | h | Ayudante entendido. (mano de obra) | 0.335 | 2.22 | 0.74 |
| mo113 | h | Peón de obra blanca. (mano de obra) | 1.205 | 2.17 | 2.61 |
| % | % | Herramienta menor | 2 % | 5.46 | 0.11 |
|  |  | Costes directos |  |  | 5.57 |
