# Desmontaje de cortina metálica extensible de 4 a 6 m² de superficie, con medios manuales, sin deteriorar los elementos constructivos a los que está sujeto, y carga manual sobre camión o contenedor

- Propiedad del archivo: CYPE INGENIEROS, S.A.
- Formato: FIEBDC-3/2002
- Ámbito geográfico: Colombia
- Divisa: COP
- Costes indirectos: 3.00 %
- Gastos generales: 13.00 %
- Beneficio industrial: 6.00 %
- IVA: 16.00 %

## D Demoliciones

### DF Fachadas

#### DFD Defensas de exteriores

**DFD040** Ud Desmontaje de cortina metálica extensible de 4 a 6 m² de superficie, con medios manuales, sin deteriorar los elementos constructivos a los que está sujeto, y carga manual sobre camión o contenedor.
Desmontaje de cortina metálica extensible de 4 a 6 m² de superficie, con medios manuales, sin deteriorar los elementos constructivos a los que está sujeto, y carga manual sobre camión o contenedor.
Incluye: Desmontaje del elemento. Retirada y acopio del material desmontado. Limpieza de los restos de obra. Carga manual del material desmontado y restos de obra sobre camión o contenedor.
Criterio de medición de proyecto: Número de unidades previstas, según documentación gráfica de Proyecto.
Criterio de medición de obra: Se medirá el número de unidades realmente desmontadas según especificaciones de Proyecto.
Criterio de valoración económica: El precio incluye el desmontaje de los mecanismos y de los accesorios.

| Código | Ud | Descripción | Rendimiento | Precio | Importe |
|---|---|---|---|---|---|
| mo018 | h | Oficial 1ª cerrajero. (mano de obra) | 0.442 | 14027.69 | 6200.24 |
| mo059 | h | Ayudante cerrajero. (mano de obra) | 0.442 | 10347.64 | 4573.66 |
| mo113 | h | Peón de obra blanca. (mano de obra) | 0.294 | 9932.90 | 2920.27 |
| % | % | Herramienta menor | 2 % | 13694.17 | 273.88 |
|  |  | Costes directos |  |  | 13968.05 |
