# Desmontaje de contraventana de madera, con medios manuales, y carga manual de escombros sobre camión o contenedor

- Propiedad del archivo: CYPE INGENIEROS, S.A.
- Formato: FIEBDC-3/2002
- Ámbito geográfico: Colombia
- Costes indirectos: 3.00 %
- Gastos generales: 13.00 %
- Beneficio industrial: 6.00 %
- IVA: 16.00 %

## D Demoliciones

### DF Fachadas

#### DFD Defensas de exteriores

**DFD090** m² Desmontaje de contraventana de madera, con medios manuales, y carga manual de escombros sobre camión o contenedor.
Desmontaje de contraventana de madera, elementos de fijación y accesorios, con medios manuales, sin deteriorar los elementos constructivos sobre los que se sujeta. Incluso parte proporcional de limpieza, acopio, retirada y carga manual de escombros sobre camión o contenedor.
Incluye: Desmontaje de los elementos. Fragmentación de los escombros en piezas manejables. Retirada y acopio del material desmontado. Limpieza de los restos de obra. Carga del material desmontado y los restos de obra sobre camión o contenedor.
Criterio de medición de proyecto: Superficie medida según documentación gráfica de Proyecto.
Criterio de medición de obra: Se medirá la superficie realmente desmontada según especificaciones de Proyecto.

| Código | Ud | Descripción | Rendimiento | Precio | Importe |
|---|---|---|---|---|---|
| mo017 | h | Oficial 1ª cerrajero. (mano de obra) | 0.173 | 4.49 | 0.78 |
| mo057 | h | Ayudante cerrajero. (mano de obra) | 0.173 | 3.01 | 0.52 |
| % | % | Costes directos complementarios | 2 % | 1.30 | 0.03 |
|  |  | Costes directos |  |  | 1.33 |
