# Demolición de celosía de concreto en cerramiento de fachada, con medios manuales, sin deteriorar los elementos constructivos contiguos, y carga manual sobre camión o contenedor

- Propiedad del archivo: CYPE INGENIEROS, S.A.
- Formato: FIEBDC-3/2002
- Ámbito geográfico: Colombia
- Divisa: COP
- Costes indirectos: 3.00 %
- Gastos generales: 13.00 %
- Beneficio industrial: 6.00 %
- IVA: 16.00 %

## D Demoliciones

### DF Fachadas

#### DFD Defensas de exteriores

**DFD100** m² Demolición de celosía de concreto en cerramiento de fachada, con medios manuales, sin deteriorar los elementos constructivos contiguos, y carga manual sobre camión o contenedor.
Demolición de celosía de concreto en cerramiento de fachada, con medios manuales, sin deteriorar los elementos constructivos contiguos, y carga manual sobre camión o contenedor.
Incluye: Demolición del elemento. Fragmentación de los escombros en piezas manejables. Retirada y acopio de escombros. Limpieza de los restos de obra. Carga manual de escombros sobre camión o contenedor.
Criterio de medición de proyecto: Superficie medida según documentación gráfica de Proyecto.
Criterio de medición de obra: Se medirá la superficie realmente demolida según especificaciones de Proyecto.

| Código | Ud | Descripción | Rendimiento | Precio | Importe |
|---|---|---|---|---|---|
| mo113 | h | Peón de obra blanca. (mano de obra) | 0.533 | 9932.90 | 5294.24 |
| % | % | Herramienta menor | 2 % | 5294.24 | 105.88 |
|  |  | Costes directos |  |  | 5400.12 |
