# Desmontaje de vidrio grabado sin armar de 6 mm de espesor, fijado sobre carpintería, con medios manuales, y carga manual del material desmontado sobre camión o contenedor

- Propiedad del archivo: CYPE INGENIEROS, S.A.
- Formato: FIEBDC-3/2002
- Ámbito geográfico: Colombia
- Costes indirectos: 3.00 %
- Gastos generales: 13.00 %
- Beneficio industrial: 6.00 %
- IVA: 16.00 %

## D Demoliciones

### DF Fachadas

#### DFV Vidrios

**DFV020** m² Desmontaje de vidrio grabado sin armar de 6 mm de espesor, fijado sobre carpintería, con medios manuales, y carga manual del material desmontado sobre camión o contenedor.
Desmontaje con medios manuales de vidrio grabado sin armar de 6 mm de espesor, fijado sobre carpintería, acuñado mediante calzos y sellado continuo, sin deteriorar la carpintería a la que se sujeta. Incluso parte proporcional de limpieza, acopio, retirada y carga manual del material desmontado sobre camión o contenedor.
Incluye: Desmontaje de los elementos. Retirada y acopio del material desmontado. Limpieza de los restos de obra. Carga del material desmontado sobre camión o contenedor.
Criterio de medición de proyecto: Superficie medida según documentación gráfica de Proyecto.
Criterio de medición de obra: Se medirá la superficie realmente desmontada según especificaciones de Proyecto.

| Código | Ud | Descripción | Rendimiento | Precio | Importe |
|---|---|---|---|---|---|
| mo054 | h | Oficial 1ª cristalero. (mano de obra) | 0.133 | 4.77 | 0.63 |
| mo108 | h | Ayudante cristalero. (mano de obra) | 0.133 | 3.24 | 0.43 |
| % | % | Costes directos complementarios | 2 % | 1.06 | 0.02 |
|  |  | Costes directos |  |  | 1.08 |
