# Demolición de colector enterrado de concreto, de 200 mm de diámetro máximo, con medios manuales, y carga manual sobre camión o contenedor

- Propiedad del archivo: CYPE INGENIEROS, S.A.
- Formato: FIEBDC-3/2002
- Ámbito geográfico: Colombia
- Divisa: COP
- Costes indirectos: 3.00 %
- Gastos generales: 13.00 %
- Beneficio industrial: 6.00 %
- IVA: 16.00 %

## D Demoliciones

### DI Instalaciones

#### DIS Salubridad

**DIS010** m Demolición de colector enterrado de concreto, de 200 mm de diámetro máximo, con medios manuales, y carga manual sobre camión o contenedor.
Demolición de colector enterrado de concreto, de 200 mm de diámetro máximo, con medios manuales, y carga manual sobre camión o contenedor.
Incluye: Demolición del elemento. Obturación de las conducciones conectadas al elemento. Fragmentación de los escombros en piezas manejables. Retirada y acopio de escombros. Limpieza de los restos de obra. Carga manual de escombros sobre camión o contenedor.
Criterio de medición de proyecto: Longitud medida en proyección horizontal, según documentación gráfica de Proyecto.
Criterio de medición de obra: Se medirá, en proyección horizontal, la longitud realmente demolida según especificaciones de Proyecto.
Criterio de valoración económica: El precio incluye la obturación de las conducciones conectadas al elemento.

| Código | Ud | Descripción | Rendimiento | Precio | Importe |
|---|---|---|---|---|---|
| mo113 | h | Peón de obra blanca. (mano de obra) | 0.483 | 9932.90 | 4797.59 |
| % | % | Herramienta menor | 2 % | 4797.59 | 95.95 |
|  |  | Costes directos |  |  | 4893.54 |
