# Demolición de placas de piedra natural y desmontaje del sistema mecánico de anclaje al paramento de fachada, con medios manuales y carga manual de escombros sobre camión o contenedor

- Propiedad del archivo: CYPE INGENIEROS, S.A.
- Formato: FIEBDC-3/2002
- Ámbito geográfico: Colombia
- Costes indirectos: 3.00 %
- Gastos generales: 13.00 %
- Beneficio industrial: 6.00 %
- IVA: 16.00 %

## D Demoliciones

### DR Revestimientos y trasdosados

#### DRC Chapados

**DRC020** m² Demolición de placas de piedra natural y desmontaje del sistema mecánico de anclaje al paramento de fachada, con medios manuales y carga manual de escombros sobre camión o contenedor.
Demolición de placas de piedra natural y desmontaje del sistema mecánico de anclaje al paramento de fachada, con medios manuales, sin afectar a la estabilidad del paramento. Incluso parte proporcional de demolición de vierteaguas, albardillas, jambas y dinteles de cualquier tipo; limpieza, acopio, retirada y carga manual de escombros sobre camión o contenedor.
Incluye: Demolición del revestimiento. Desmontaje del sistema de anclaje. Retirada y acopio de escombros. Limpieza de los restos de obra. Carga de escombros sobre camión o contenedor.
Criterio de medición de proyecto: Superficie medida según documentación gráfica de Proyecto.
Criterio de medición de obra: Se medirá la superficie realmente demolida según especificaciones de Proyecto.

| Código | Ud | Descripción | Rendimiento | Precio | Importe |
|---|---|---|---|---|---|
| mo020 | h | Oficial 1ª obra blanca. (mano de obra) | 0.398 | 3.07 | 1.22 |
| mo113 | h | Peón de obra blanca. (mano de obra) | 0.398 | 2.17 | 0.86 |
| % | % | Herramienta menor | 2 % | 2.08 | 0.04 |
|  |  | Costes directos |  |  | 2.12 |
