# Levantado con recuperación del material de guardaescoba de pizarra y picado del material adhesivo adherido a su superficie, con medios manuales

- Propiedad del archivo: CYPE INGENIEROS, S.A.
- Formato: FIEBDC-3/2002
- Ámbito geográfico: Colombia
- Costes indirectos: 3.00 %
- Gastos generales: 13.00 %
- Beneficio industrial: 6.00 %
- IVA: 16.00 %

## D Demoliciones

### DR Revestimientos

#### DRS Suelos y pisos

**DRS031** m Levantado con recuperación del material de guardaescoba de pizarra y picado del material adhesivo adherido a su superficie, con medios manuales.
Levantado de guardaescoba de pizarra y picado del material adhesivo adherido a su superficie, con medios manuales y recuperación del material para su posterior reutilización, sin deteriorar los elementos constructivos contiguos. Incluso parte proporcional de limpieza, acopio, retirada y carga manual de escombros sobre camión o contenedor.
Incluye: Levantado manual de los elementos. Eliminación del material adherido al reverso del guardaescoba. Acopio de los materiales a reutilizar. Retirada y acopio de escombros. Limpieza de los restos de obra. Carga de escombros sobre camión o contenedor.
Criterio de medición de proyecto: Longitud medida según documentación gráfica de Proyecto.
Criterio de medición de obra: Se medirá la longitud realmente desmontada según especificaciones de Proyecto.

| Código | Ud | Descripción | Rendimiento | Precio | Importe |
|---|---|---|---|---|---|
| mo111 | h | Peón de obra blanca. (mano de obra) | 0.101 | 2.88 | 0.29 |
| % | % | Costes directos complementarios | 2 % | 0.29 | 0.01 |
|  |  | Costes directos |  |  | 0.30 |
