# Demolición de imbornal urbano prefabricado de concreto, con martillo neumático, y carga manual de escombros sobre camión o contenedor

- Propiedad del archivo: CYPE INGENIEROS, S.A.
- Formato: FIEBDC-3/2002
- Ámbito geográfico: Colombia
- Costes indirectos: 3.00 %
- Gastos generales: 13.00 %
- Beneficio industrial: 6.00 %
- IVA: 16.00 %

## D Demoliciones

### DU Urbanización interior del terreno

#### DUA Alcantarillado

**DUA020** Ud Demolición de imbornal urbano prefabricado de concreto, con martillo neumático, y carga manual de escombros sobre camión o contenedor.
Demolición de imbornal urbano prefabricado de concreto, con martillo neumático, sin deteriorar los colectores que pudieran enlazar con él y acondicionando sus extremos. Incluso parte proporcional de demolición de la solera de apoyo, limpieza, acopio, retirada y carga manual de escombros sobre camión o contenedor.
Incluye: Demolición del elemento con martillo neumático. Fragmentación de los escombros en piezas manejables. Retirada y acopio de escombros. Carga manual de escombros sobre camión o contenedor.
Criterio de medición de proyecto: Número de unidades previstas, según documentación gráfica de Proyecto.
Criterio de medición de obra: Se medirá el número de unidades realmente demolidas según especificaciones de Proyecto.

| Código | Ud | Descripción | Rendimiento | Precio | Importe |
|---|---|---|---|---|---|
| mq05mai030 | h | Martillo neumático. (maquinaria) | 0.412 | 4.17 | 1.72 |
| mq05pdm110 | h | Compresor portátil diesel media presión 10 m³/min. (maquinaria) | 0.206 | 7.08 | 1.46 |
| mo110 | h | Ayudante entendido. (mano de obra) | 0.455 | 2.94 | 1.34 |
| mo111 | h | Peón de obra blanca. (mano de obra) | 0.228 | 2.88 | 0.66 |
| % | % | Costes directos complementarios | 2 % | 5.18 | 0.10 |
|  |  | Costes directos |  |  | 5.28 |
