# Sobrecimiento de concreto ciclópeo sobre zapata corrida

- Propiedad del archivo: CYPE INGENIEROS, S.A.
- Formato: FIEBDC-3/2002
- Ámbito geográfico: Colombia
- Costes indirectos: 3.00 %
- Gastos generales: 13.00 %
- Beneficio industrial: 6.00 %
- IVA: 16.00 %

## E Estructuras

### EF Mampostería

#### EFA Arranques para muros

**EFA020** m³ Sobrecimiento de concreto ciclópeo sobre zapata corrida, realizada con concreto f'c=170 kg/cm² (17 MPa), clase de exposición F0 S0 P0 C0, tamaño máximo del agregado 25 mm, manejabilidad blanda, preparado en obra y fundido con medios manuales, (60% de volumen) y piedra bola entre 80 y 150 mm de diámetro (40% de volumen), para el apoyo de muro de mampostería.
Formación de sobrecimiento de concreto ciclópeo sobre zapata corrida, realizada con concreto f'c=170 kg/cm² (17 MPa), clase de exposición F0 S0 P0 C0, tamaño máximo del agregado 25 mm, manejabilidad blanda, preparado en obra y fundido con medios manuales, (60% de volumen) y piedra bola entre 80 y 150 mm de diámetro (40% de volumen), para el apoyo de muro de mampostería. Incluso parte proporcional de compactación y curado del concreto.
Incluye: Replanteo. Fundido y compactación del concreto. Fundido de los bolos en el concreto fresco. Coronación y enrase. Curado del concreto.
Criterio de medición de proyecto: Volumen medido según documentación gráfica de Proyecto.
Criterio de medición de obra: Se medirá el volumen realmente ejecutado según especificaciones de Proyecto.

| Código | Ud | Descripción | Rendimiento | Precio | Importe |
|---|---|---|---|---|---|
| mt08aaa010a | m³ | Agua. (material) | 0.129 | 1.12 | 0.14 |
| mt01arg000d | m³ | Arena cribada. (material) | 0.320 | 26.13 | 8.36 |
| mt01arg001di | m³ | Agregado grueso homogeneizado, de tamaño máximo 25 mm. (material) | 0.567 | 18.17 | 10.30 |
| mt08cem000d | kg | Cemento gris en sacos. (material) | 193.446 | 0.16 | 30.95 |
| mt01are040 | m³ | Piedra bola de 15 a 30 cm de diámetro. (material) | 0.400 | 16.44 | 6.58 |
| mq06hor010 | h | Concretera. (maquinaria) | 0.452 | 1.29 | 0.58 |
| au00auh040 |  | Vibrador de concreto, eléctrico. | 1.000 | 0.00 | 0.00 |
| mo041 | h | Oficial 1ª obra negra. (mano de obra) | 0.411 | 4.63 | 1.90 |
| mo087 | h | Ayudante de obra negra. (mano de obra) | 0.411 | 3.15 | 1.29 |
| mo111 | h | Peón de obra blanca. (mano de obra) | 2.573 | 2.88 | 7.41 |
| mo110 | h | Ayudante entendido. (mano de obra) | 1.466 | 2.94 | 4.31 |
| % | % | Costes directos complementarios | 2 % | 71.82 | 1.44 |
|  |  | Costes directos |  |  | 73.26 |
