# Retacado con ladrillo cerámico en muro de mampostería

- Propiedad del archivo: CYPE INGENIEROS, S.A.
- Formato: FIEBDC-3/2002
- Ámbito geográfico: Colombia
- Divisa: COP
- Costes indirectos: 3.00 %
- Gastos generales: 13.00 %
- Beneficio industrial: 6.00 %
- IVA: 16.00 %

## E Estructuras

### EF Mampostería

#### EFY Reparaciones

**EFY040** m² Retacado con ladrillo cerámico en muro de mampostería.
Retacado mediante ladrillo cerámico perforado (panal), para revestir, 24x11,5x9 cm, con juntas horizontales y verticales de 10 mm de espesor, recibido con mortero de cemento confeccionado en obra, con 250 kg/m³ de cemento, color gris, dosificación 1:6, suministrado en sacos, para rellenar los huecos existentes en muro de mampostería de 1/2 pie de espesor.
Incluye: Retirada de las piezas deterioradas. Saneado del elemento. Limpieza con aire comprimido. Preparación del mortero. Humectación de la superficie. Colocación de los ladrillos por hiladas a nivel. Rejuntado. Limpieza final.
Criterio de medición de proyecto: Superficie medida según documentación gráfica de Proyecto.
Criterio de medición de obra: Se medirá la superficie realmente ejecutada según especificaciones de Proyecto.

| Código | Ud | Descripción | Rendimiento | Precio | Importe |
|---|---|---|---|---|---|
| mt04lpv010a | Ud | Ladrillo cerámico perforado (panal), para revestir, 24x11,5x9 cm, densidad 780 kg/m³. (material) | 42.000 | 922.86 | 38760.12 |
| mt08aaa010a | m³ | Agua. (material) | 0.004 | 3281.16 | 13.12 |
| mt01arg005a | t | Arena de cantera, para mortero preparado en obra. (material) | 0.029 | 45135.97 | 1308.94 |
| mt08cem000d | kg | Cemento gris en sacos. (material) | 4.516 | 483.43 | 2183.17 |
| mq06hor010 | h | Concretera eléctrica con una capacidad de amasado de 160 l. (maquinaria) | 0.015 | 8706.88 | 130.60 |
| mo020 | h | Oficial 1ª obra blanca. (mano de obra) | 0.681 | 25476.92 | 17349.78 |
| mo077 | h | Ayudante de obra blanca. (mano de obra) | 0.341 | 19044.65 | 6494.23 |
| mo113 | h | Peón de obra blanca. (mano de obra) | 0.249 | 18348.75 | 4568.84 |
| % | % | Herramienta menor | 2 % | 70808.80 | 1416.18 |
|  |  | Costes directos |  |  | 72224.98 |
