# Conector de 140 mm de altura, fijado con clavos de disparo sobre vigas metálicas en losas con lámina metálica de 15 cm de canto mínimo

- Propiedad del archivo: CYPE INGENIEROS, S.A.
- Formato: FIEBDC-3/2002
- Ámbito geográfico: Colombia
- Costes indirectos: 3.00 %
- Gastos generales: 13.00 %
- Beneficio industrial: 6.00 %
- IVA: 16.00 %

## E Estructuras

### EH Concreto armado

#### EHX Losas con lámina metálica

**EHX020** Ud Conector de 140 mm de altura, fijado con clavos de disparo sobre vigas metálicas en losas con lámina metálica de 15 cm de canto mínimo.
Suministro y montaje de conector de acero galvanizado de 140 mm de altura, para su utilización sobre vigas metálicas en losas con lámina metálica de 15 cm de canto mínimo; fijado mediante pistola con clavos de disparo de acero galvanizado. Incluso parte proporcional de cartuchos de pólvora y demás elementos necesarios para su colocación.
Incluye: Replanteo y disposición de conectores. Fijación de conectores mediante disparo de clavos con pistola de cartuchos de pólvora.
Criterio de medición de proyecto: Número de unidades previstas, según documentación gráfica de Proyecto.
Criterio de medición de obra: Se medirá el número de unidades realmente ejecutadas según especificaciones de Proyecto.

| Código | Ud | Descripción | Rendimiento | Precio | Importe |
|---|---|---|---|---|---|
| mt07cem010f | Ud | Conector en "L", de acero galvanizado, de 140 mm de altura, para fijar a estructura de acero mediante clavado. (material) | 1.000 | 1.68 | 1.68 |
| mt07cem020 | Ud | Clavo de acero galvanizado, para aplicación con pistola. (material) | 2.000 | 0.19 | 0.38 |
| mt07cem030 | Ud | Cartucho de pólvora para fijación por disparo con clavadora. (material) | 0.200 | 0.12 | 0.02 |
| op00cla020 |  | Clavadora a pólvora. | 1.000 | 0.00 | 0.00 |
| mo042 | h | Oficial 1ª obra negra. (mano de obra) | 0.027 | 4.27 | 0.12 |
| mo089 | h | Ayudante de obra negra. (mano de obra) | 0.027 | 3.15 | 0.09 |
| % | % | Costes directos complementarios | 2 % | 2.29 | 0.05 |
|  |  | Costes directos |  |  | 2.34 |
