# Aplicación manual de impregnación acuosa

- Propiedad del archivo: CYPE INGENIEROS, S.A.
- Formato: FIEBDC-3/2002
- Ámbito geográfico: Colombia
- Divisa: COP
- Costes indirectos: 3.00 %
- Gastos generales: 13.00 %
- Beneficio industrial: 6.00 %
- IVA: 16.00 %

## E Estructuras

### EH Concreto armado

#### EHY Reparaciones

**EHY051** m² Aplicación manual de impregnación acuosa, incolora, hidrófuga, con propiedades tixotrópicas a base de alcoxisilano de alquilo, sin disolventes, con una profundidad media de penetración de 2 a 3 mm, sobre superficie de concreto o mortero, para la obtención de una capa protectora frente a la humedad, la intemperie y las heladas, aplicada con brocha o rodillo en 1 capa, con 0,2 l/m² de consumo medio por capa.
Aplicación manual de impregnación acuosa, incolora, hidrófuga, con propiedades tixotrópicas a base de alcoxisilano de alquilo, sin disolventes, con una profundidad media de penetración de 2 a 3 mm, sobre superficie de concreto o mortero, para la obtención de una capa protectora frente a la humedad, la intemperie y las heladas, aplicada con brocha o rodillo en 1 capa, con 0,2 l/m² de consumo medio por capa.
Incluye: Limpieza de la superficie soporte. Aplicación del producto.
Criterio de medición de proyecto: Superficie medida según documentación gráfica de Proyecto.
Criterio de medición de obra: Se medirá la superficie realmente ejecutada según especificaciones de Proyecto.

| Código | Ud | Descripción | Rendimiento | Precio | Importe |
|---|---|---|---|---|---|
| mt09reh190a | l | Impregnación acuosa, incolora, hidrófuga, con propiedades tixotrópicas a base de alcoxisilano de alquilo, sin disolventes, con una profundidad media de penetración de 2 a 3 mm, con resistencia a los rayos UV y a los álcalis, permeable al vapor de agua, repelente del agua y la suciedad, con efecto preventivo de las eflorescencias y con efecto antimoho. (material) | 0.200 | 11059.97 | 2211.99 |
| mo038 | h | Maestro pintor. (mano de obra) | 0.417 | 13602.61 | 5672.29 |
| % | % | Herramienta menor | 2 % | 7884.28 | 157.69 |
|  |  | Costes directos |  |  | 8041.97 |
