# Refuerzo de columna de concreto armado de 30x30 cm

- Propiedad del archivo: CYPE INGENIEROS, S.A.
- Formato: FIEBDC-3/2002
- Ámbito geográfico: Colombia
- Costes indirectos: 3.00 %
- Gastos generales: 13.00 %
- Beneficio industrial: 6.00 %
- IVA: 16.00 %

## E Estructuras

### EH Concreto armado

#### EHZ Refuerzos

**EHZ041** m Refuerzo de columna de concreto armado de 30x30 cm, mediante recrecido de 10 cm de espesor en todas sus caras, con concreto para gunitar f'c=210 kg/cm² (21 MPa), clase de exposición F0 S0 P0 C0, tamaño máximo del agregado 19 mm, consistencia fluida, armado con una cuantía de acero de 120 kg/m³ de acero Grado 60 (fy=4200 kg/cm²).
Refuerzo de columna de concreto armado de 30x30 cm, mediante recrecido de 10 cm de espesor en todas sus caras, con concreto para gunitar f'c=210 kg/cm² (21 MPa), clase de exposición F0 S0 P0 C0, tamaño máximo del agregado 19 mm, consistencia fluida, armado con una cuantía de acero de 120 kg/m³ de acero Grado 60 (fy=4200 kg/cm²). Incluso p/p de preparación del soporte mediante picado de la superficie, alcanzando las barras principales de las esquinas; limpieza de la superficie de concreto; anclaje de armaduras de refuerzo al placa superior e inferior; proyección del concreto y limpieza de los restos generados.
Incluye: Picado de la totalidad del recubrimiento de la columna. Limpieza de la superficie de concreto. Colocación de las armaduras de refuerzo. Proyección del concreto. Limpieza de los restos.
Criterio de medición de proyecto: Longitud medida a ejes, según documentación gráfica de Proyecto.
Criterio de medición de obra: Se medirá, a ejes, la longitud realmente ejecutada según especificaciones de Proyecto.

| Código | Ud | Descripción | Rendimiento | Precio | Importe |
|---|---|---|---|---|---|
| mt47pgu010a | m³ | Concreto para gunitar, cemento y agregados especiales, f'c=210 kg/cm² (21 MPa), clase de exposición F0 S0 P0 C0, tamaño máximo del agregado 19 mm, consistencia fluida, dosificación de cemento mayor de 400 kg/m³. (material) | 0.168 | 217.30 | 36.51 |
| mt07aco060a | kg | Acero en barras corrugadas, Grado 60 (fy=4200 kg/cm²), elaborado en taller y colocado en obra, diámetros varios, según NTC 2289 y ASTM A 706. (material) | 19.200 | 0.99 | 19.01 |
| mq06gun010 | h | Gunitadora de concreto 24 CV. (maquinaria) | 0.347 | 10.07 | 3.49 |
| op00ciz020 |  | Cizalla para acero en barras corrugadas. | 1.000 | 0.00 | 0.00 |
| op00ata010 |  | Atadora de ferralla. | 1.000 | 0.00 | 0.00 |
| mo040 | h | Oficial 1ª obra negra. (mano de obra) | 3.247 | 4.43 | 14.38 |
| mo083 | h | Ayudante de obra negra. (mano de obra) | 1.623 | 3.02 | 4.90 |
| % | % | Costes directos complementarios | 2 % | 78.29 | 1.57 |
|  |  | Costes directos |  |  | 79.86 |
