# Refuerzo a flexión por la cara superior de vigas o viguetas de concreto armado

- Propiedad del archivo: CYPE INGENIEROS, S.A.
- Formato: FIEBDC-3/2002
- Ámbito geográfico: Colombia
- Costes indirectos: 3.00 %
- Gastos generales: 13.00 %
- Beneficio industrial: 6.00 %
- IVA: 16.00 %

## E Estructuras

### EH Concreto armado

#### EHZ Refuerzos y anclajes

**EHZ100** m Refuerzo a flexión por la cara superior de vigas o viguetas de concreto armado, mediante el sistema MBrace CUT-IN "BASF Construction Chemical", formado por laminado de fibra de carbono, MBrace Laminate 165/2500 15/2,5 (CUT-IN) "BASF Construction Chemical", de 15 mm de anchura y 2,5 mm de espesor, módulo de elasticidad 165000 N/mm², resistencia a tracción 2500 MPa y elongación última 1,5%, colocado con MBrace Laminate Adhesive HT "BASF Construction Chemical", empotrado en un corte realizado en el concreto, previamente imprimado con MBrace Primer "BASF Construction Chemical".
Refuerzo a flexión por la cara superior de vigas o viguetas de concreto armado, mediante el sistema MBrace CUT-IN "BASF Construction Chemical", formado por laminado de fibra de carbono, MBrace Laminate 165/2500 15/2,5 (CUT-IN) "BASF Construction Chemical", de 15 mm de anchura y 2,5 mm de espesor, módulo de elasticidad 165000 N/mm², resistencia a tracción 2500 MPa y elongación última 1,5%, colocado con MBrace Laminate Adhesive HT "BASF Construction Chemical", empotrado en un corte realizado en el concreto, previamente imprimado con MBrace Primer "BASF Construction Chemical". Incluso parte proporcional de preparación de la superficie mediante la apertura de un corte en el concreto para introducir el refuerzo y limpieza del concreto; limpieza de la superficie del laminado; colocación del laminado en el interior del corte practicado; retirada del adhesivo que pueda rebosar y limpieza de los restos generados.
Incluye: Corte y limpieza del elemento de concreto. Aplicación de la imprimación. Aplicación del adhesivo sobre el concreto imprimado. Limpieza del laminado de fibra de carbono. Colocación del laminado. Limpieza de los restos de obra.
Criterio de medición de proyecto: Longitud medida según documentación gráfica de Proyecto.
Criterio de medición de obra: Se medirá la longitud realmente ejecutada según especificaciones de Proyecto.

| Código | Ud | Descripción | Rendimiento | Precio | Importe |
|---|---|---|---|---|---|
| mt09reh420a | kg | Imprimación de dos componentes a base de resina epoxi, MBrace Primer "BASF Construction Chemical", para aplicar con brocha o rodillo sobre elemento estructural a reforzar mediante hojas o laminados de fibra de carbono. (material) | 0.019 | 21.16 | 0.40 |
| mt09reh410jc | m | Laminado de fibra de carbono, MBrace Laminate 165/2500 15/2,5 (CUT-IN) "BASF Construction Chemical", de 15 mm de anchura y 2,5 mm de espesor, módulo de elasticidad 165000 N/mm², resistencia a tracción 2500 MPa y elongación última 1,5%, para refuerzo de estructuras. (material) | 1.100 | 27.10 | 29.81 |
| mt09reh440a | kg | Adhesivo de dos componentes a base de resina epoxi, MBrace Laminate Adhesive HT "BASF Construction Chemical", para aplicar con espátula sobre elemento estructural a reforzar mediante laminados de fibra de carbono. (material) | 0.149 | 9.77 | 1.46 |
| op00lij010 |  | Lijadora-pulidora. | 1.000 | 0.00 | 0.00 |
| mo041 | h | Oficial 1ª obra negra. (mano de obra) | 1.359 | 4.63 | 6.29 |
| mo087 | h | Ayudante de obra negra. (mano de obra) | 0.680 | 3.15 | 2.14 |
| % | % | Costes directos complementarios | 2 % | 40.10 | 0.80 |
|  |  | Costes directos |  |  | 40.90 |
