# Refuerzo de vigueta de concreto armado o pretensado en placa unidireccional

- Propiedad del archivo: CYPE INGENIEROS, S.A.
- Formato: FIEBDC-3/2002
- Ámbito geográfico: Colombia
- Costes indirectos: 3.00 %
- Gastos generales: 13.00 %
- Beneficio industrial: 6.00 %
- IVA: 16.00 %

## E Estructuras

### EH Concreto armado

#### EHZ Refuerzos

**EHZ210** m Refuerzo de vigueta de concreto armado o pretensado en placa unidireccional, compuesto por adhesivo de dos componentes a base de resina epoxi, con polisulfuros, como puente de unión; perfil tubular extensible de acero galvanizado, de sección cuadrada, de 100x100x4 mm, fijado mediante soportes de postensión; conectores metálicos; refuerzos de negativos en los solapes con barras corrugadas de 10 mm de diámetro de acero Grado 60 (fy=4200 kg/cm²); y mortero tixotrópico de dos componentes, con fibras de poliamida, de relleno entre la vigueta y el perfil.
Refuerzo de vigueta de concreto armado o pretensado en placa unidireccional, compuesto por adhesivo de dos componentes a base de resina epoxi, con polisulfuros, como puente de unión, aplicado con brocha en la base de la vigueta; perfil tubular extensible de acero galvanizado, de sección cuadrada, de 100x100x4 mm, fijado a la estructura mediante soportes de postensión a 2 cm de la vigueta; conectores metálicos soldados al perfil a tresbolillo y empotrados en la base de la vigueta; y mortero tixotrópico de dos componentes, con fibras de poliamida, colocado como relleno entre la vigueta y el perfil. Incluso p/p de limpieza y saneado de la base de la vigueta eliminando revestimientos, fijación de la longitud definitiva del perfil extensible, colocación de los soportes del perfil anclados con tacos químicos a los apoyos, fijación del perfil a los soportes con tornillos, colocación en los solapes de refuerzos de negativos con barras corrugadas de 10 mm de diámetro de acero Grado 60 (fy=4200 kg/cm²) y limpieza de los restos generados.
Incluye: Limpieza y saneado de la base de la vigueta. Anclaje de los soportes de postensión en los apoyos. Replanteo y realización de los taladros en la base de la vigueta. Aplicación del adhesivo en la vigueta. Colocación de los conectores en los taladros. Fijación de la longitud del perfil extensible mediante tornillos de presión. Replanteo y soldadura de los conectores. Colocación del perfil de refuerzo sobre los soportes. Colocación de los refuerzos de negativos. Preparación de la mezcla de mortero. Aplicación con paleta del mortero. Puesta en carga del perfil. Limpieza de los restos generados.
Criterio de medición de proyecto: Longitud medida según documentación gráfica de Proyecto.
Criterio de medición de obra: Se medirá la longitud realmente ejecutada según especificaciones de Proyecto.

| Código | Ud | Descripción | Rendimiento | Precio | Importe |
|---|---|---|---|---|---|
| mt09reh303 | kg | Adhesivo de dos componentes a base de resinas epoxi sin disolventes, reforzadas con polisulfuros, para formación de capa de adherencia de alta resistencia mecánica entre el concreto endurecido y morteros de resina epoxi u concretos frescos. (material) | 0.050 | 16.74 | 0.84 |
| mt09reh301a | Ud | Soporte de postensión, de fundición, para la fijación del perfil perfil tubular extensible de acero galvanizado, de sección cuadrada a los apoyos de la vigueta a reforzar. (material) | 0.500 | 8.12 | 4.06 |
| mt09reh305cd | Ud | Anclaje compuesto por varilla roscada de acero galvanizado calidad 5.8, según ISO 898-1 de 12 mm de diámetro, y 160 mm de longitud, tuerca y arandela, para fijaciones sobre estructuras de concreto. (material) | 1.500 | 1.36 | 2.04 |
| mt09reh306 | Ud | Cartucho de resina para anclaje químico de varillas roscadas en perforaciones de elementos estructurales de concreto. (material) | 0.170 | 6.23 | 1.06 |
| mt09reh300a | m | Perfil tubular extensible de acero galvanizado, de sección cuadrada, de 100x100x4 mm, para refuerzo de viguetas en placas unidireccionales. (material) | 1.000 | 24.58 | 24.58 |
| mt09reh302 | Ud | Tornillo de acero de 6 mm de diámetro y 70 mm de longitud, para formación de conectores en refuerzos de viguetas de concreto. (material) | 5.000 | 0.03 | 0.15 |
| mt07aco060a | kg | Acero en barras corrugadas, Grado 60 (fy=4200 kg/cm²), elaborado en taller y colocado en obra, diámetros varios, según NTC 2289 y ASTM A 706. (material) | 0.750 | 0.99 | 0.74 |
| mt09reh304 | kg | Mortero tixotrópico de dos componentes, a base de cemento mejorado con resinas sintéticas, humo de sílice y fibras de poliamida, de alta resistencia mecánica y retracción controlada, para reparación y regularización de elementos estructurales de concreto. (material) | 6.000 | 1.05 | 6.30 |
| mq08sol020 | h | Equipo y elementos auxiliares para soldadura eléctrica. (maquinaria) | 0.141 | 2.42 | 0.34 |
| mo040 | h | Oficial 1ª obra negra. (mano de obra) | 3.661 | 4.43 | 16.22 |
| mo103 | h | Ayudante entendido. (mano de obra) | 1.983 | 2.92 | 5.79 |
| % | % | Costes directos complementarios | 2 % | 62.12 | 1.24 |
|  |  | Costes directos |  |  | 63.36 |
