# Columna de madera aserrada de pino insigne (Pinus Radiata D. Don)

- Propiedad del archivo: CYPE INGENIEROS, S.A.
- Formato: FIEBDC-3/2002
- Ámbito geográfico: Colombia
- Costes indirectos: 3.00 %
- Gastos generales: 13.00 %
- Beneficio industrial: 6.00 %
- IVA: 16.00 %

## E Estructuras

### EM Madera

#### EMS Columnas

**EMS010** m³ Columna de madera aserrada de pino insigne (Pinus Radiata D. Don), de 14x14 a 20x20 cm de sección y hasta 4 m de longitud, clase resistente C-16, protección de la madera con clase de penetración P8 y P9, trabajada en taller.
Suministro y colocación de columna de madera aserrada de pino insigne (Pinus Radiata D. Don), acabado cepillado, de 14x14 a 20x20 cm de sección y hasta 4 m de longitud, para aplicaciones estructurales, clase resistente C-16 y protección frente a agentes bióticos que se corresponde con la clase de penetración P8 y P9 (en toda la albura y hasta 6 mm en el duramen expuesto). Incluso cortes, entalladuras para su correcto acoplamiento, nivelación y colocación de los elementos de atado y refuerzo. Trabajado en taller y colocado en obra.
Incluye: Replanteo y marcado de ejes, en los puntos de apoyo de las columnas. Colocación y fijación provisional de la columna. Aplomado y nivelación. Ejecución de las uniones. Comprobación final del aplomado y de los niveles.
Criterio de medición de proyecto: Volumen medido según documentación gráfica de Proyecto, apoyándose en las mayores dimensiones transversales para aquellas piezas que no tengan escuadrías rectangulares o cuadradas, y la longitud incluyendo las entregas.
Criterio de medición de obra: Se medirá el volumen realmente ejecutado según especificaciones de Proyecto, apoyándose en las mayores dimensiones transversales para aquellas piezas que no tengan escuadrías rectangulares o cuadradas, incluyendo en la longitud las entregas. Se consideran incluidos todos los elementos integrantes de la estructura señalados en los planos y detalles del Proyecto.

| Código | Ud | Descripción | Rendimiento | Precio | Importe |
|---|---|---|---|---|---|
| mt07mee010u | m³ | Madera aserrada de pino insigne (Pinus Radiata D. Don) con acabado cepillado, para columna de 14x14 a 20x20 cm de sección y hasta 4 m de longitud, para aplicaciones estructurales, clase resistente C-16 y protección frente a agentes bióticos que se corresponde con la clase de penetración P8 y P9 (en toda la albura y hasta 6 mm en el duramen expuesto), trabajada en taller. (material) | 1.000 | 411.73 | 411.73 |
| op00cla010 |  | Clavadora. | 1.000 | 0.00 | 0.00 |
| op00cep010 |  | Garlopa. | 1.000 | 0.00 | 0.00 |
| mo044 | h | Oficial 1ª montador de estructura de madera. (mano de obra) | 11.973 | 5.23 | 62.62 |
| mo088 | h | Ayudante montador de estructura de madera. (mano de obra) | 5.986 | 3.55 | 21.25 |
| % | % | Costes directos complementarios | 2 % | 495.60 | 9.91 |
|  |  | Costes directos |  |  | 505.51 |
