# Refuerzo de vigas y viguetas de losa de madera mediante la colocación

- Propiedad del archivo: CYPE INGENIEROS, S.A.
- Formato: FIEBDC-3/2002
- Ámbito geográfico: Colombia
- Costes indirectos: 3.00 %
- Gastos generales: 13.00 %
- Beneficio industrial: 6.00 %
- IVA: 16.00 %

## E Estructuras

### EM Madera

#### EMZ Refuerzos

**EMZ210** m² Refuerzo de vigas y viguetas de losa de madera mediante la colocación, por su cara superior, de 6,5 kg/m de pieza de acero S275JO compuesta por perfiles laminados con capa de imprimación anticorrosiva, anclada a la vigueta con 10 fijaciones por metro de refuerzo metálico, formadas por tornillos rosca-madera de acero cincado, de 7 mm de diámetro y 90 mm de longitud; retacado entre la vigueta y la pieza metálica de refuerzo con mortero de cemento 1:3; relleno entre refuerzos metálicos con concreto ligero HLE-25/B/10/IIa, densidad entre 1200 y 1500 kg/m³, (cantidad mínima de cemento 275 kg/m³), fabricado en planta; colocación de malla electrosoldada tipo D 50, vertido y extendido de capa de 4 cm de concreto f'c=210 kg/cm² (21 MPa), clase de exposición F0 S0 P0 C0, tamaño máximo del agregado 12,5 mm, manejabilidad blanda, preparado en obra, y vertido con medios manuales.
Refuerzo de vigas y viguetas de losa de madera mediante la colocación, por su cara superior, de 6,5 kg/m de pieza de acero S275JO compuesta por perfiles laminados en caliente de las series L, LD, T, redondo, cuadrado, rectangular y pletina, con capa de imprimación anticorrosiva, trabajado en taller; anclada a la vigueta con 10 fijaciones por metro lineal formadas por tornillos rosca-madera de acero cincado, de 7 mm de diámetro y 90 mm de longitud; retacado entre la vigueta y la pieza metálica de refuerzo con mortero de cemento 1:3; relleno entre refuerzos metálicos con concreto ligero HLE-25/B/10/IIa, densidad entre 1200 y 1500 kg/m³, (cantidad mínima de cemento 275 kg/m³), fabricado en planta; colocación de malla electrosoldada tipo D 50, vertido y extendido de capa de 4 cm de concreto f'c=210 kg/cm² (21 MPa), clase de exposición F0 S0 P0 C0, tamaño máximo del agregado 12,5 mm, manejabilidad blanda, preparado en obra, y vertido con medios manuales. Incluso parte proporcional de picado en los muros de apoyo sobre la entrega de la vigueta, para recibir el perfil; ejecución de acanaladura en la cara superior de las viguetas, mediante motosierra, para ensamblar en ellas el refuerzo metálico; macizado de las entregas de las piezas metálicas sobre el muro; limpieza de la cara superior de la losa y reparación en obra de cuantos desperfectos se originen por razones de transporte, manipulación o montaje. Sin incluir demolición de las capas existentes sobre la cara superior de las viguetas de madera, ni la limpieza y el saneado de las viguetas.
Incluye: Picado sobre las entregas de las viguetas. Replanteo. Ejecución de la acanaladura de ensamble entre viguetas y refuerzos. Colocación de los refuerzos. Fijación de los refuerzos con tornillos. Macizado de las entregas de los refuerzos sobre el muro. Retacado con mortero entre las viguetas y los refuerzos. Relleno entre refuerzos con concreto ligero. Colocación de la malla electrosoldada con separadores homologados. Vertido y compactación del concreto. Regleado y nivelación de la capa de compresión. Curado del concreto. Reparación de defectos superficiales. Limpieza de los restos generados.
Criterio de medición de proyecto: Superficie medida según documentación gráfica de Proyecto.
Criterio de medición de obra: Se medirá la superficie realmente ejecutada según especificaciones de Proyecto.

| Código | Ud | Descripción | Rendimiento | Precio | Importe |
|---|---|---|---|---|---|
| mt07ala300a | kg | Pieza de acero S275JO, para refuerzo de vigas y viguetas de madera en su cara superior, "LYCEA", compuesta por perfiles laminados en caliente de las series L, LD, T, redondo, cuadrado, rectangular y pletina, trabajado en taller, acabado con imprimación antioxidante. (material) | 10.833 | 2.31 | 25.02 |
| mt07rem010cj | Ud | Tornillo rosca-madera de acero cincado con cabeza hexagonal, de 7 mm de diámetro, 90 mm de longitud y calidad 5.6 según ISO 898-1. (material) | 16.667 | 0.09 | 1.50 |
| mt09mor010f | m³ | Mortero de cemento CEM II/B-P 32,5 N tipo M-15, confeccionado en obra con 450 kg/m³ de cemento y una proporción en volumen 1/3. (material) | 0.033 | 120.55 | 3.98 |
| mt09mor010e | m³ | Mortero de cemento CEM II/B-P 32,5 N tipo M-10, confeccionado en obra con 380 kg/m³ de cemento y una proporción en volumen 1/4. (material) | 0.003 | 107.63 | 0.32 |
| mt10hes050gbg | m³ | Concreto ligero estructural HLE-25/B/10/IIa, de entre 1200 y 1500 kg/m³ de densidad, cantidad mínima de cemento 275 kg/m³, fabricado en planta. (material) | 0.062 | 161.21 | 10.00 |
| mt07ame050aae | m² | Malla electrosoldada tipo D 50, 25x25 cm y Ø 4-4 mm, según NTC 2310 y ASTM A 497. (material) | 1.100 | 0.97 | 1.07 |
| mt08aaa010a | m³ | Agua. (material) | 0.011 | 0.96 | 0.01 |
| mt01arg000 | t | Arena cribada para concretos preparados en obra. (material) | 0.037 | 7.15 | 0.26 |
| mt01arg001b | t | Agregado grueso homogeneizado, de tamaño máximo 12,5 mm, para concretos preparados en obra. (material) | 0.040 | 14.35 | 0.57 |
| mt08cem000 | kg | Cemento, en sacos, para concreto preparado en obra. (material) | 13.475 | 0.14 | 1.89 |
| mq09sie010 | h | Motosierra a gasolina, de 50 cm de espada y 3,2 CV de potencia. (maquinaria) | 0.214 | 2.34 | 0.50 |
| au00auh040 |  | Vibrador de concreto, eléctrico. | 1.000 | 0.00 | 0.00 |
| mo103 | h | Ayudante entendido. (mano de obra) | 1.864 | 2.98 | 5.55 |
| mo018 | h | Oficial 1ª de obra blanca. (mano de obra) | 2.257 | 4.53 | 10.22 |
| mo104 | h | Peón de obra blanca. (mano de obra) | 3.826 | 2.92 | 11.17 |
| % | % | Costes directos complementarios | 2 % | 72.06 | 1.44 |
|  |  | Costes directos |  |  | 73.50 |
