# Refuerzo metálico en la cara inferior de viga o vigueta de madera en mal estado o deteriorada

- Propiedad del archivo: CYPE INGENIEROS, S.A.
- Formato: FIEBDC-3/2002
- Ámbito geográfico: Colombia
- Costes indirectos: 3.00 %
- Gastos generales: 13.00 %
- Beneficio industrial: 6.00 %
- IVA: 16.00 %

## E Estructuras

### EM Madera

#### EMZ Refuerzos

**EMZ220** Ud Refuerzo metálico en la cara inferior de viga o vigueta de madera en mal estado o deteriorada, mediante la colocación de perfil compuesto IPE 140 + UPN 240, de acero laminado S275JR, de 400 cm de longitud, apoyado sobre dos soportes metálicos de postensión, anclados al elemento de apoyo de la viga o vigueta, y posterior relleno del interior de la pieza en U con mortero de alta resistencia.
Suministro y colocación de refuerzo metálico en la cara inferior de viga o vigueta de madera en mal estado o deteriorada, formado por perfil compuesto IPE 140 + UPN 240, de acero laminado S275JR, de 400 cm, apoyado sobre dos soportes metálicos de postensión, anclados al elemento de apoyo de la viga o vigueta de madera. Incluso parte proporcional de saneamiento de las zonas degradadas de la madera, eliminación del revestimiento de las zonas donde se ubicarán las piezas de apoyo, colocación de los chazos de anclaje químico, fijaciones de los soportes de postensión mediante tornillos roscados en los anclajes, relleno del interior de la pieza en U con mortero de alta resistencia, elevación y colocación del perfil metálico bajo la viga o vigueta de madera, en los soportes de postensión, y puesta en carga del sistema mediante los tornillos de postensión.
Incluye: Saneado de las zonas degradadas de la madera. Preparación de la zona de anclaje de las piezas soporte. Anclaje de las piezas soporte a la estructura portante. Relleno del interior de la pieza en U con mortero. Colocación del perfil de refuerzo sobre las piezas soporte. Apriete de los tornillos de postensión de las piezas soporte.
Criterio de medición de proyecto: Número de unidades previstas, según documentación gráfica de Proyecto.
Criterio de medición de obra: Se medirá el número de unidades realmente ejecutadas según especificaciones de Proyecto.

| Código | Ud | Descripción | Rendimiento | Precio | Importe |
|---|---|---|---|---|---|
| mt07ala230 | Ud | Soporte de postensión metálico, para el anclaje de refuerzo inferior de vigas o viguetas de madera mediante perfil laminado compuesto. (material) | 2.000 | 18.31 | 36.62 |
| mt09reh305cd | Ud | Anclaje compuesto por varilla roscada de acero galvanizado calidad 5.8, según ISO 898-1 de 12 mm de diámetro, y 160 mm de longitud, tuerca y arandela, para fijaciones sobre estructuras de concreto. (material) | 8.000 | 1.36 | 10.88 |
| mt09reh306 | Ud | Cartucho de resina para anclaje químico de varillas roscadas en perforaciones de elementos estructurales de concreto. (material) | 1.000 | 6.26 | 6.26 |
| mt07ala231a | m | Perfil compuesto IPE 140 + UPN 240, de acero laminado S275JR, para refuerzo de vigas o viguetas de madera. (material) | 4.000 | 43.15 | 172.60 |
| mt09reh304 | kg | Mortero tixotrópico de dos componentes, a base de cemento mejorado con resinas sintéticas, humo de sílice y fibras de poliamida, de alta resistencia mecánica y retracción controlada, para reparación y regularización de elementos estructurales de concreto. (material) | 20.000 | 1.05 | 21.00 |
| mo018 | h | Oficial 1ª de obra blanca. (mano de obra) | 13.768 | 4.53 | 62.37 |
| mo103 | h | Ayudante entendido. (mano de obra) | 13.768 | 2.98 | 41.03 |
| % | % | Costes directos complementarios | 2 % | 350.76 | 7.02 |
|  |  | Costes directos |  |  | 357.78 |
