# Muro divisorio interior sencillo sistema High Stil "PLACO" (25 + 100 + 25)/900 (100) realizado con una placa de yeso laminado A / - 900 / 2500 / 25 / borde afinado

- Propiedad del archivo: CYPE INGENIEROS, S.A.
- Formato: FIEBDC-3/2002
- Ámbito geográfico: Colombia
- Costes indirectos: 3.00 %
- Gastos generales: 13.00 %
- Beneficio industrial: 6.00 %
- IVA: 16.00 %

## F Fachadas y muros divisorios

### FB Paredes de Drywall

#### FBY De placas de yeso laminado

**FBY070** m² Muro divisorio interior sencillo sistema High Stil "PLACO" (25 + 100 + 25)/900 (100) realizado con una placa de yeso laminado A / - 900 / 2500 / 25 / borde afinado, Megaplac 25 "PLACO" en una cara y otra placa A / - 900 / 2500 / 25 / borde afinado, Megaplac 25 "PLACO" en la otra cara, atornilladas directamente a una estructura simple autoportante de perfiles metálicos de acero galvanizado formada por canales RHS 100 "PLACO" y montantes MHS 100 "PLACO", con una separación entre montantes de 900 mm y una disposición normal "N", banda autoadhesiva, Banda 45 "PLACO", en los canales y montantes de arranque; 150 mm de espesor total.
Suministro y montaje de muro divisorio interior sencillo sistema High Stil "PLACO", autoportante, de 150 mm de espesor total, sobre banda autoadhesiva, Banda 45 "PLACO", colocada debajo de los canales y montantes de arranque, formado por una estructura simple autoportante de perfiles metálicos de acero galvanizado formada por canales RHS 100 "PLACO" y montantes MHS 100 "PLACO", con una separación entre montantes de 900 mm y una disposición normal "N", a cada lado de la cual se atornilla una placa de yeso laminado A / - 900 / 2500 / 25 / borde afinado, Megaplac 25 "PLACO" en una cara y otra placa A / - 900 / 2500 / 25 / borde afinado, Megaplac 25 "PLACO" en la otra cara. Incluso parte proporcional de replanteo de la perfilería, zonas de paso y huecos; colocación en todo su perímetro de cintas o bandas estancas, en la superficie de apoyo o contacto de la perfilería con los paramentos; anclajes de canales y montantes metálicos; corte y fijación de las placas mediante tornillería; tratamiento de las zonas de paso y huecos; ejecución de ángulos; tratamiento de juntas mediante pasta y cinta de juntas; recibido de las cajas para alojamiento de materiales eléctricos y de paso de instalaciones, previo replanteo de su ubicación en las placas y perforación de las mismas, y limpieza final. Totalmente terminado y listo para imprimar, pintar o revestir (sin incluir en este precio el aislamiento a colocar entre montantes).
Incluye: Replanteo y trazado en la losa inferior y en el superior de los muros divisorios interiores a realizar. Colocación de banda de estanqueidad y canales inferiores, sobre piso terminado o base de asiento. Colocación de banda de estanqueidad y canales superiores, bajo losas. Colocación y fijación de los montantes sobre los elementos horizontales. Colocación de las placas para el cierre de una de las caras del muro divisorio interior, mediante fijaciones mecánicas. Cierre de la segunda cara con placas, mediante fijaciones mecánicas. Replanteo de las cajas para alojamiento de materiales eléctricos y de paso de instalaciones, y posterior perforación de las placas. Tratamiento de las juntas entre placas. Recibido de las cajas para alojamiento de materiales eléctricos y de paso de instalaciones.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12plj020a | m | Banda estanca, Banda 45 "PLACO", de espuma de células cerradas con una cara autoadhesiva, para la estanqueidad y aislamiento de la base de los muros divisorios interiores. (material) | 0.450 | 0.26 | 0.12 |
| mt12plp220b | m | Canal de perfil metálico de acero galvanizado, RHS 100 "PLACO", fabricado mediante laminación en frío, 104x60 mm de sección y 1,2 mm de espesor. (material) | 0.900 | 4.08 | 3.67 |
| mt12plp210b | m | Montante de perfil metálico de acero galvanizado, MHS 100 "PLACO", fabricado mediante laminación en frío, 100x55 mm de sección y 1,2 mm de espesor. (material) | 1.400 | 4.58 | 6.41 |
| mt12plk017a | m² | Placa de yeso laminado A / - 900 / 2500 / 25 / borde afinado, Megaplac 25 "PLACO", formada por un alma de yeso de origen natural embutida e íntimamente ligada a dos láminas de cartón fuerte, reforzada por la inclusión en la masa de fibra de vidrio de hilo corto no tejido para mejorar su cohesión a temperaturas altas y por la densificación del yeso para dotarla de mayor dureza superficial. (material) | 1.050 | 7.20 | 7.56 |
| mt12plk017a | m² | Placa de yeso laminado A / - 900 / 2500 / 25 / borde afinado, Megaplac 25 "PLACO", formada por un alma de yeso de origen natural embutida e íntimamente ligada a dos láminas de cartón fuerte, reforzada por la inclusión en la masa de fibra de vidrio de hilo corto no tejido para mejorar su cohesión a temperaturas altas y por la densificación del yeso para dotarla de mayor dureza superficial. | 1.050 | 7.20 | 7.56 |
| mt12plt020b | Ud | Tornillo autoperforante TTPF 35 "PLACO", con cabeza de trompeta, de 35 mm de longitud, para instalación de placas de yeso laminado sobre perfilería de espesor inferior a 6 mm. (material) | 14.000 | 0.01 | 0.14 |
| mt12plt030a | Ud | Tornillo autoperforante rosca-metal, TRPF 9,5 "PLACO", de 9,5 mm de longitud. (material) | 2.000 | 0.01 | 0.02 |
| mt12plj010a | m | Cinta microperforada, "PLACO", para acabado de juntas de placas de yeso laminado. (material) | 3.500 | 0.04 | 0.14 |
| mt12plm010a | kg | Pasta de secado en polvo, SN "PLACO", para el tratamiento de las juntas de las placas de yeso laminado. (material) | 0.840 | 0.77 | 0.65 |
| mt12plm019a | kg | Pasta de secado, Placomix Pro "PLACO", para el tratamiento de las juntas de las placas de yeso laminado. (material) | 1.180 | 0.92 | 1.09 |
| op00ato010 |  | Atornillador. | 1.000 | 0.00 | 0.00 |
| op00fre010 |  | Fresadora. | 1.000 | 0.00 | 0.00 |
| mo053 | h | Oficial 1ª montador de divisiones y sistemas de placas. (mano de obra) | 0.312 | 3.17 | 0.99 |
| mo100 | h | Ayudante montador de divisiones y sistemas de placas. (mano de obra) | 0.267 | 2.26 | 0.60 |
| % | % | Herramienta menor | 2 % | 28.95 | 0.58 |
|  |  | Costes directos |  |  | 29.53 |
