# Dintel de mampostería reforzada de bloques en "U" de concreto, para revestir

- Propiedad del archivo: CYPE INGENIEROS, S.A.
- Formato: FIEBDC-3/2002
- Ámbito geográfico: Colombia
- Divisa: COP
- Costes indirectos: 3.00 %
- Gastos generales: 13.00 %
- Beneficio industrial: 6.00 %
- IVA: 16.00 %

## F Fachadas y muros divisorios

### FC Dinteles, cargaderos y cajones de persiana

#### FCB De mampostería de bloques de concreto para revestir

**FCB010** m Dintel de mampostería reforzada de bloques en "U" de concreto, para revestir.
Dintel de 20 cm de espesor, de mampostería reforzada de bloques en "U" de concreto, lisos, color gris, 40x20x20 cm, resistencia normalizada R10 (10 N/mm²), para revestir, recibidos con mortero de cemento confeccionado en obra, con 300 kg/m³ de cemento, color gris, dosificación 1:5, suministrado en sacos; con refuerzo de mortero de relleno, f'c=100 kg/cm² (10 MPa), clase de exposición F0 S0 P0 C0, tamaño máximo del agregado 12,5 mm, manejabilidad fluida, preparado en obra, fundido con medios manuales, y acero Grado 60 (fy=4200 kg/cm²), cuantía 4,3 kg/m; montaje y desmontaje de apeo compuesto por 2 puntales metálicos telescópicos, amortizables en 150 usos y tablones de madera de pino, amortizables en 10 usos.
Criterio de valoración económica: El precio incluye el figurado del acero (corte y doblez) en el área de trabajo, en obra y el armado en el lugar definitivo de su colocación en obra.
Incluye: Limpieza y nivelación de la superficie de apoyo. Replanteo y marcado de ejes de apoyo en el hueco de paso. Replanteo y corte de los tablones. Instalación del apeo. Preparación del mortero. Colocación de los bloques. Colocación de las armaduras. Preparación del mortero de relleno. Fundido del mortero de relleno. Desmontaje y retirada del apeo.
Criterio de medición de proyecto: Longitud medida según documentación gráfica de Proyecto, incluyendo las entregas en los apoyos.
Criterio de medición de obra: Se medirá la longitud realmente ejecutada según especificaciones de Proyecto, incluyendo las entregas en los apoyos.

| Código | Ud | Descripción | Rendimiento | Precio | Importe |
|---|---|---|---|---|---|
| mt02bhp020f | Ud | Bloque en "U" de concreto, liso, color gris, 40x20x20 cm, resistencia normalizada R10 (10 N/mm²), para revestir. (material) | 2.625 | 5505.08 | 14450.84 |
| mt01arg005a | t | Arena de cantera, para mortero preparado en obra. (material) | 0.001 | 45135.97 | 45.14 |
| mt08aaa010a | m³ | Agua. (material) | 0.009 | 3281.16 | 29.53 |
| mt08cem000d | kg | Cemento gris en sacos. (material) | 5.929 | 483.43 | 2866.26 |
| mt07aco060a | kg | Acero en barras corrugadas, Grado 60 (fy=4200 kg/cm²), de varios diámetros, según NTC 2289 y ASTM A 706. (material) | 4.515 | 2102.80 | 9494.14 |
| mt08var050 | kg | Alambre galvanizado para atar, de 1,30 mm de diámetro. (material) | 0.108 | 3281.16 | 354.37 |
| mt01arg000d | m³ | Arena cribada. (material) | 0.015 | 77734.17 | 1166.01 |
| mt01arg001de | m³ | Agregado grueso homogeneizado, de tamaño máximo 12,5 mm. (material) | 0.026 | 56269.50 | 1463.01 |
| mt50spa050m | m³ | Tablón de madera de pino, dimensiones 20x7,2 cm. (material) | 0.003 | 960723.82 | 2882.17 |
| mt50spa101 | kg | Clavos de acero. (material) | 0.050 | 4094.89 | 204.74 |
| mt50spa081a | Ud | Puntal metálico telescópico, de hasta 3 m de altura. (material) | 0.013 | 42114.36 | 547.49 |
| mq06hor010 | h | Concretera eléctrica con una capacidad de amasado de 160 l. (maquinaria) | 0.021 | 8706.88 | 182.84 |
| op00ciz020 |  | Cizalla para acero en barras corrugadas. | 1.000 | 0.00 | 0.00 |
| mo021 | h | Oficial 1ª obra gris. (mano de obra) | 0.191 | 25476.92 | 4866.09 |
| mo114 | h | Peón de obra gris. (mano de obra) | 0.191 | 18348.75 | 3504.61 |
| mo043 | h | Oficial 1ª armador de concreto. (mano de obra) | 0.113 | 26513.03 | 2995.97 |
| mo090 | h | Ayudante armador de concreto. (mano de obra) | 0.113 | 19805.71 | 2238.05 |
| % | % | Herramienta menor | 2 % | 47291.26 | 945.83 |
|  |  | Costes directos |  |  | 48237.09 |
