# Trasdosado directo sobre cerramiento, W 631 "KNAUF" realizado con placa de yeso laminado - 10+30 Polyplac (XPE) , recibida con pasta de agarre sobre el paramento vertical; 55 mm de espesor total

- Propiedad del archivo: CYPE INGENIEROS, S.A.
- Formato: FIEBDC-3/2002
- Ámbito geográfico: Colombia
- Costes indirectos: 3.00 %
- Gastos generales: 13.00 %
- Beneficio industrial: 6.00 %
- IVA: 16.00 %

## F Fachadas

### FF Mamposterías

#### FFW Sistemas de trasdosados de placas

**FFW012** m² Trasdosado directo sobre cerramiento, W 631 "KNAUF" realizado con placa de yeso laminado - 10+30 Polyplac (XPE) , recibida con pasta de agarre sobre el paramento vertical; 55 mm de espesor total.
Suministro y montaje de trasdosado directo sobre cerramiento, W 631 "KNAUF", de 55 mm de espesor total, compuesto por placa de yeso laminado tipo Polyplac (XPE) de 10+30 mm de espesor, recibida directamente sobre el cerramiento vertical con pasta de agarre Perlfix. Incluso parte proporcional de replanteo de la línea de paramento acabado, de las zonas de paso y de los huecos; colocación sucesiva, para cada placa, de las pelladas de pasta de agarre en el paramento soporte; corte de las placas, colocación de calzos en la zona inferior y colocación individual de las placas mediante presión sobre las pelladas; formación de juntas de contracción; tratamiento de las zonas de paso y huecos; ejecución de ángulos; tratamiento de juntas mediante pasta y cinta de juntas; recibido de las cajas para alojamiento de materiales eléctricos y de paso de instalaciones, previo replanteo de su ubicación en las placas y perforación de las mismas, y limpieza final. Totalmente terminado y listo para imprimar, pintar o revestir.
Incluye: Replanteo y trazado en la losa inferior y en el superior de la línea de paramento acabado. Colocación sucesiva en el paramento de las pelladas de pasta de agarre correspondientes a cada una de las placas. Colocación sucesiva e independiente de cada una de las placas mediante pañeado. Replanteo de las cajas para alojamiento de materiales eléctricos y de paso de instalaciones, y posterior perforación de las placas. Tratamiento de las juntas entre placas. Recibido de las cajas para alojamiento de materiales eléctricos y de paso de instalaciones.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12pik015 | kg | Pasta de agarre Perlfix "KNAUF". (material) | 3.500 | 0.56 | 1.96 |
| mt12ppk012b | m² | Placa transformada Polyplac (XPE) 10+30 mm "KNAUF" formada por una placa de yeso laminado 10x1200x2600, BA, que lleva pegada una lámina de poliestireno expandido de 15 kg/m³ de densidad. (material) | 1.050 | 9.67 | 10.15 |
| mt12pik010b | kg | Pasta de juntas Jointfiller F-1 GLS "KNAUF". (material) | 0.300 | 1.31 | 0.39 |
| mt12pck010a | m | Cinta de juntas "KNAUF" de 50 mm de anchura. (material) | 1.600 | 0.03 | 0.05 |
| op00fre010 |  | Fresadora. | 1.000 | 0.00 | 0.00 |
| mo052 | h | Oficial 1ª montador de divisiones y sistemas de placas. (mano de obra) | 0.402 | 4.56 | 1.83 |
| mo098 | h | Ayudante montador de divisiones y sistemas de placas. (mano de obra) | 0.144 | 3.00 | 0.43 |
| % | % | Costes directos complementarios | 2 % | 14.81 | 0.30 |
|  |  | Costes directos |  |  | 15.11 |
