# Hoja exterior de fachada de dos hojas, de mampostería de ladrillo cerámico para revestir, con cámara de aire ligeramente ventilada

- Propiedad del archivo: CYPE INGENIEROS, S.A.
- Formato: FIEBDC-3/2002
- Ámbito geográfico: Colombia
- Divisa: COP
- Costes indirectos: 3.00 %
- Gastos generales: 13.00 %
- Beneficio industrial: 6.00 %
- IVA: 16.00 %

## F Fachadas y muros divisorios

### FF Mampostería no estructural

#### FFZ Hoja exterior para revestir en fachada de dos hojas

**FFZ015** m² Hoja exterior de fachada de dos hojas, de mampostería de ladrillo cerámico para revestir, con cámara de aire ligeramente ventilada.
Hoja exterior de fachada de dos hojas, de 11 cm de espesor, de mampostería de ladrillo cerámico hueco triple, para revestir, 33x16x11 cm, con juntas horizontales y verticales de 10 mm de espesor, recibida con mortero de cemento confeccionado en obra, con 250 kg/m³ de cemento, color gris, dosificación 1:6, suministrado en sacos. Dintel de mampostería reforzada de ladrillos cortados para revestir; montaje y desmontaje de apeo. Revestimiento de los frentes de la losa con piezas cerámicas y de los frentes de columnas con ladrillos cortados, colocados con el mismo mortero utilizado en el recibido de la mampostería; con cámara de aire ligeramente ventilada, mediante la realización de aberturas de ventilación, con un área efectiva de 10 cm² por cada m de fachada (orificios, rejillas o llagas desprovistas de mortero) para ventilación de la cámara.
Criterio de valoración económica: El precio no incluye el drenaje ni las rejillas de ventilación.
Incluye: Definición de los planos de fachada mediante plomos. Replanteo, planta a planta. Marcado en las columnas de los niveles de referencia general de planta y de nivel de piso terminado. Preparación del mortero. Asiento de la primera hilada sobre capa de mortero. Colocación y aplomado de miras de referencia. Tendido de hilos entre miras. Colocación de plomos fijos en las aristas. Colocación de las piezas por hiladas a nivel. Revestimiento de los frentes de la losa. Realización de todos los trabajos necesarios para la resolución de los huecos. Realización de aberturas de ventilación. Encuentros de la mampostería con fachadas, columnas y muros divisorios interiores. Encuentro de la mampostería con la losa superior. Limpieza del paramento.
Criterio de medición de proyecto: Superficie medida según documentación gráfica de Proyecto, sin duplicar esquinas ni encuentros, deduciendo los huecos de superficie mayor de 4 m². En los huecos que no se deduzcan, están incluidos los trabajos de realizar la superficie interior del hueco.
Criterio de medición de obra: Se medirá la superficie realmente ejecutada según especificaciones de Proyecto, sin duplicar esquinas ni encuentros, deduciendo los huecos de superficie mayor de 4 m². En los huecos que no se deduzcan, están incluidos los trabajos de realizar la superficie interior del hueco.

| Código | Ud | Descripción | Rendimiento | Precio | Importe |
|---|---|---|---|---|---|
| mt04lvc010i | Ud | Ladrillo cerámico hueco triple, para revestir, 33x16x11 cm, densidad 810 kg/m³. (material) | 18.000 | 1520.00 | 27360.00 |
| mt08aaa010a | m³ | Agua. (material) | 0.010 | 3281.16 | 32.81 |
| mt01arg005a | t | Arena de cantera, para mortero preparado en obra. (material) | 0.016 | 45135.97 | 722.18 |
| mt08cem000d | kg | Cemento gris en sacos. (material) | 3.025 | 483.43 | 1462.38 |
| mt07aco060a | kg | Acero en barras corrugadas, Grado 60 (fy=4200 kg/cm²), de varios diámetros, según NTC 2289 y ASTM A 706. (material) | 0.400 | 2102.80 | 841.12 |
| mt01arg000d | m³ | Arena cribada. (material) | 0.001 | 77734.17 | 77.73 |
| mt01arg001de | m³ | Agregado grueso homogeneizado, de tamaño máximo 12,5 mm. (material) | 0.001 | 56269.50 | 56.27 |
| mt18bdb010a800 | m² | Baldosín catalán, acabado mate o natural, $ 8,00/m². (material) | 0.135 | 34623.73 | 4674.20 |
| mt50spa050m | m³ | Tablón de madera de pino, dimensiones 20x7,2 cm. (material) | 0.001 | 960723.82 | 960.72 |
| mt50spa081a | Ud | Puntal metálico telescópico, de hasta 3 m de altura. (material) | 0.003 | 42114.36 | 126.34 |
| mt50spa101 | kg | Clavos de acero. (material) | 0.011 | 4094.89 | 45.04 |
| mq06hor010 | h | Concretera eléctrica con una capacidad de amasado de 160 l. (maquinaria) | 0.008 | 8706.88 | 69.66 |
| op00amo010 |  | Amoladora o radial. | 1.000 | 0.00 | 0.00 |
| mo021 | h | Oficial 1ª obra gris. (mano de obra) | 0.580 | 25476.92 | 14776.61 |
| mo114 | h | Peón de obra gris. (mano de obra) | 0.461 | 18348.75 | 8458.77 |
| % | % | Herramienta menor | 3 % | 59663.83 | 1789.91 |
|  |  | Costes directos |  |  | 61453.74 |
