# Puerta interior de vidrio templado transparente de 10 mm de espesor

- Propiedad del archivo: CYPE INGENIEROS, S.A.
- Formato: FIEBDC-3/2002
- Ámbito geográfico: Colombia
- Divisa: COP
- Costes indirectos: 3.00 %
- Gastos generales: 13.00 %
- Beneficio industrial: 6.00 %
- IVA: 16.00 %

## F Fachadas y muros divisorios

### FO Mamparas y divisiones móviles

#### FOM Modulares

**FOM020** Ud Puerta interior de vidrio templado transparente de 10 mm de espesor, de 2100x800 mm, perfiles verticales de aluminio con tapaluces para ocultar el solape con la estructura de la mampara contigua; para mampara modular.
Suministro y colocación de puerta interior de vidrio templado transparente de 10 mm de espesor, de 2100x800 mm, perfiles verticales de aluminio con tapaluces para ocultar el solape con la estructura de la mampara contigua, fijo superior de vidrio laminar de seguridad 5+5, perfiles superiores vistos de aluminio anodizado o lacado estándar; para mampara modular. Incluso parte proporcional de herrajes, remates y sellado de juntas.
Incluye: Replanteo y marcado de los puntos de fijación. Aplomado, nivelación y fijación de los perfiles que forman el entramado. Colocación y fijación de la puerta. Tratamiento de juntas. Remate del perímetro del elemento, por las dos caras.
Criterio de medición de proyecto: Número de unidades previstas, según documentación gráfica de Proyecto.
Criterio de medición de obra: Se medirá el número de unidades realmente ejecutadas según especificaciones de Proyecto.

| Código | Ud | Descripción | Rendimiento | Precio | Importe |
|---|---|---|---|---|---|
| mt26mmd015g | Ud | Puerta interior de vidrio templado transparente de 10 mm de espesor, de 2100x800 mm, perfiles verticales de aluminio con tapaluces para ocultar el solape con la estructura de la mampara contigua, fijo superior de vidrio laminar de seguridad 5+5, perfiles superiores vistos de aluminio anodizado o lacado estándar; incluso bisagras y cerradura con maneta. (material) | 1.000 | 1930313.02 | 1930313.02 |
| op00ato010 |  | Atornillador. | 1.000 | 0.00 | 0.00 |
| mo011 | h | Oficial 1ª montador. (mano de obra) | 0.660 | 17018.01 | 11231.89 |
| % | % | Herramienta menor | 2 % | 1941544.91 | 38830.90 |
|  |  | Costes directos |  |  | 1980375.81 |
